# Porta-piaçaba para casa de banho

- Propriedade do ficheiro: CYPE INGENIEROS, S.A.
- Formato: FIEBDC-3/2002
- Moeda: EUR
- Custos indirectos: 3.00 %
- IVA: 23.00 %

## S Equipamentos fixos e sinalização

### SM Casas de banho

#### SMA Acessórios

**SMA032** Ud Porta-piaçaba para casa de banho.
Porta-piaçaba de parede, para casa de banho, de aço inoxidável AISI 304, acabamento lacado, cor branca, com suporte mural. Fixação ao suporte com as fixações fornecidas pelo fabricante.
Inclui: Marcação. Colocação e fixação.
Critério de medição de projecto: Número de unidades previstas, segundo documentação gráfica de Projecto.
Critério de medição de obra: Medir-se-á o número de unidades realmente colocadas segundo especificações de Projecto.

| Código | Un | Descrição | Rendimento | Preço | Importância |
|---|---|---|---|---|---|
| mt31abp010kc | Ud | Porta-piaçaba de parede, para casa de banho, de aço inoxidável AISI 304, acabamento lacado, cor branca, com suporte mural. (material) | 1.000 | 45.69 | 45.69 |
| op00ato010 |  | Aparafusadora. | 1.000 | 0.00 | 0.00 |
| op00tal010 |  | Berbequim. | 1.000 | 0.00 | 0.00 |
| mo107 | h | Ajudante de canalizador. (mão de obra) | 0.100 | 22.09 | 2.21 |
| % | % | Custos directos complementares | 2 % | 47.90 | 0.96 |
|  |  | Custos directos |  |  | 48.86 |
