# Estação de controlo com electrobomba auto-aspirante

- Propriedade do ficheiro: CYPE INGENIEROS, S.A.
- Formato: FIEBDC-3/2002
- Moeda: EUR
- Custos indirectos: 3.00 %
- IVA: 23.00 %

## U Infra-estruturas no logradouro

### UG Armazenamento e gestão de águas pluviais

#### UGE Equipamentos de controlo

**UGE010** Ud Estação de controlo com electrobomba auto-aspirante.
Estação de controlo para aproveitamento de águas pluviais, de 550x265x595 mm, com electrobomba auto-aspirante, caudal máximo 80 l/min, altura máxima de impulsão 20 m, pressão máxima de trabalho 4,5 bar, com motor com variador de frequência incorporado, de 0,8 kW, alimentação a 220/240 V e 50-60 Hz, painel de controlo com ecrã de led, válvulas de corte, ligação de alimentação de água potável de 3/4" de diâmetro, ligação de alimentação de água da cisterna para aproveitamento de águas pluviais de 1" de diâmetro, ligação com a tubagem de drenagem de 50 mm de diâmetro, terminal para ligação eléctrica e interruptor de nível com bóia, contrapeso e cabo de 15 m de comprimento. Inclusive elementos de fixação.
Inclui: Marcação. Colocação e fixação. Ligação e verificação do seu correcto funcionamento.
Critério de medição de projecto: Número de unidades previstas, segundo documentação gráfica de Projecto.
Critério de medição de obra: Medir-se-á o número de unidades realmente executadas segundo especificações de Projecto.

| Código | Un | Descrição | Rendimento | Preço | Importância |
|---|---|---|---|---|---|
| mt37eqp010a | Ud | Estação de controlo para aproveitamento de águas pluviais, de 550x265x595 mm, com electrobomba auto-aspirante, caudal máximo 80 l/min, altura máxima de impulsão 20 m, pressão máxima de trabalho 4,5 bar, com motor com variador de frequência incorporado, de 0,8 kW, alimentação a 220/240 V e 50-60 Hz, painel de controlo com ecrã de led, válvulas de corte, ligação de alimentação de água potável de 3/4" de diâmetro, ligação de alimentação de água da cisterna para aproveitamento de águas pluviais de 1" de diâmetro, ligação com a tubagem de drenagem de 50 mm de diâmetro, terminal para ligação eléctrica e interruptor de nível com bóia, contrapeso e cabo de 15 m de comprimento, com elementos de fixação. (material) | 1.000 | 2187.40 | 2187.40 |
| mo008 | h | Oficial de 1ª canalizador. (mão de obra) | 1.000 | 23.31 | 23.31 |
| mo107 | h | Ajudante de canalizador. (mão de obra) | 1.000 | 22.09 | 22.09 |
| % | % | Custos directos complementares | 2 % | 2232.80 | 44.66 |
|  |  | Custos directos |  |  | 2277.46 |
