# Filtro de águas pluviais, em caixa

- Propriedade do ficheiro: CYPE INGENIEROS, S.A.
- Formato: FIEBDC-3/2002
- Moeda: EUR
- Custos indirectos: 3.00 %
- IVA: 23.00 %

## U Infra-estruturas no logradouro

### UG Armazenamento e gestão de águas pluviais

#### UGF Filtros

**UGF020** Ud Filtro de águas pluviais, em caixa.
Filtro de águas pluviais auto-limpável com malha de aço inoxidável de 0,35 mm de espaçamento, para instalar em caixa de passagem visitável de 550 mm de diâmetro nominal e 0,58 a 1,05 m de altura nominal, com boca de 450 mm de diâmetro nominal, uma entrada e duas saídas, de 110 mm de diâmetro.
Critérios considerados na determinação do preço da unidade de obra: O preço não inclui a escavação nem o enchimento do tardoz.
Inclui: Marcação. Ligação.
Critério de medição de projecto: Número de unidades previstas, segundo documentação gráfica de Projecto.
Critério de medição de obra: Medir-se-á o número de unidades realmente executadas segundo especificações de Projecto.

| Código | Un | Descrição | Rendimento | Preço | Importância |
|---|---|---|---|---|---|
| mt36fpg020a | Ud | Filtro de águas pluviais auto-limpável com malha de aço inoxidável de 0,35 mm de espaçamento, para instalar em caixa de passagem visitável de 550 mm de diâmetro nominal e 0,58 a 1,05 m de altura nominal, com boca de 450 mm de diâmetro nominal, uma entrada e duas saídas, de 110 mm de diâmetro. (material) | 1.000 | 390.00 | 390.00 |
| mo008 | h | Oficial de 1ª canalizador. (mão de obra) | 0.250 | 23.31 | 5.83 |
| mo107 | h | Ajudante de canalizador. (mão de obra) | 0.250 | 22.09 | 5.52 |
| % | % | Custos directos complementares | 2 % | 401.35 | 8.03 |
|  |  | Custos directos |  |  | 409.38 |
