# Remoção e carga dos materiais de decapagem

- Propriedade do ficheiro: CYPE INGENIEROS, S.A.
- Formato: FIEBDC-3/2002
- Moeda: EUR
- Custos indirectos: 3.00 %
- IVA: 23.00 %

## U Infra-estruturas no logradouro

### UJ Jardins

#### UJA Acondicionamento do terreno

**UJA020** m² Remoção e carga dos materiais de decapagem.
Remoção e carga para camião ou contentor dos materiais de decapagem, previamente cortados e empilhados, com meios manuais.
Critérios considerados na determinação do preço da unidade de obra: O preço não inclui o transporte.
Inclui: Remoção e carga dos materiais de decapagem.
Critério de medição de projecto: Superfície medida em projecção horizontal, segundo documentação gráfica de Projecto.
Critério de medição de obra: Medir-se-á, em projecção horizontal, a superfície realmente executada segundo especificações de Projecto.

| Código | Un | Descrição | Rendimento | Preço | Importância |
|---|---|---|---|---|---|
| mo115 | h | Operário jardineiro. (mão de obra) | 0.008 | 21.45 | 0.17 |
| % | % | Custos directos complementares | 2 % | 0.17 | 0.00 |
|  |  | Custos directos |  |  | 0.17 |
