# Papeleira portátil metálica

- Propriedade do ficheiro: CYPE INGENIEROS, S.A.
- Formato: FIEBDC-3/2002
- Moeda: EUR
- Custos indirectos: 3.00 %
- IVA: 23.00 %

## U Infra-estruturas no logradouro

### UM Mobiliário urbano

#### UME Papeleiras

**UME015** Ud Papeleira portátil metálica.
Papeleira modular para recolha selectiva de resíduos sólidos urbanos, de chapa de aço galvanizado pintada com tinta de poliéster cor cinzento, de 1 mm de espessura, de 640 mm de altura, 352 mm de largura e 373 mm de profundidade, com balde extraível de polipropileno, de 40 litros de capacidade, de cor cinzento, fechadura com chave de segurança e pés de altura regulável, peso 9,21 kg.
Critério de medição de projecto: Número de unidades previstas, segundo documentação gráfica de Projecto.
Critério de medição de obra: Medir-se-á o número de unidades realmente executadas segundo especificações de Projecto.

| Código | Un | Descrição | Rendimento | Preço | Importância |
|---|---|---|---|---|---|
| mt52pap120aa | Ud | Papeleira modular para recolha selectiva de resíduos sólidos urbanos, de chapa de aço galvanizado pintada com tinta de poliéster cor cinzento, de 1 mm de espessura, de 640 mm de altura, 352 mm de largura e 373 mm de profundidade, com balde extraível de polipropileno, de 40 litros de capacidade, de cor cinzento, fechadura com chave de segurança e pés de altura regulável, peso 9,21 kg, com acessórios para a união com outra papeleira modular. (material) | 1.000 | 88.18 | 88.18 |
| op00ato010 |  | Aparafusadora. | 1.000 | 0.00 | 0.00 |
| mo041 | h | Oficial de 1ª construção de obra civil. (mão de obra) | 0.050 | 22.68 | 1.13 |
| % | % | Custos directos complementares | 2 % | 89.31 | 1.79 |
|  |  | Custos directos |  |  | 91.10 |
