# Equipamento automático de aplicação de cloro

- Propriedade do ficheiro: CYPE INGENIEROS, S.A.
- Formato: FIEBDC-3/2002
- Moeda: EUR
- Custos indirectos: 3.00 %
- IVA: 23.00 %

## U Infra-estruturas no logradouro

### UP Piscinas

#### UPC Equipamentos de controlo e cloração

**UPC010** Ud Equipamento automático de aplicação de cloro.
Equipamento automático de aplicação de cloro e sulfato de água com bomba dosificadora electrónica. Inclusive regulador de cloro e PH, depósito de polietileno e tubagens de ligação.
Inclui: Colocação e fixação do equipamento. Colocação e fixação de acessórios e peças especiais. Verificação do correcto funcionamento da instalação.
Critério de medição de projecto: Número de unidades previstas, segundo documentação gráfica de Projecto.
Critério de medição de obra: Medir-se-á o número de unidades realmente executadas segundo especificações de Projecto.

| Código | Un | Descrição | Rendimento | Preço | Importância |
|---|---|---|---|---|---|
| mt47pec010 | Ud | Regulador de cloro-pH. (material) | 1.000 | 2227.26 | 2227.26 |
| mt47pec020 | Ud | Bomba dosificadora electrónica de sulfato de alumina, inclusive acessórios. (material) | 1.000 | 1070.47 | 1070.47 |
| mt47pec030 | Ud | Depósito de polietileno de 200 litros. (material) | 1.000 | 88.51 | 88.51 |
| mt47pec040 | Ud | Tubos, acessórios e material auxiliar. (material) | 1.000 | 68.52 | 68.52 |
| mo008 | h | Oficial de 1ª canalizador. (mão de obra) | 1.800 | 23.31 | 41.96 |
| mo107 | h | Ajudante de canalizador. (mão de obra) | 1.800 | 22.09 | 39.76 |
| % | % | Custos directos complementares | 2 % | 3536.48 | 70.73 |
|  |  | Custos directos |  |  | 3607.21 |
