# Permutador de calor água-água

- Propriedade do ficheiro: CYPE INGENIEROS, S.A.
- Formato: FIEBDC-3/2002
- Moeda: EUR
- Custos indirectos: 3.00 %
- IVA: 23.00 %

## U Infra-estruturas no logradouro

### UP Piscinas

#### UPD Equipamentos de tratamento de águas

**UPD060** Ud Permutador de calor água-água.
Permutador de calor água-água, de aço inoxidável AISI 316, de 540 mm de comprimento, 30 kW de potência, temperatura de trabalho entre 15°C e 70°C, pressão máxima de trabalho de 4 bar, com tubos de titânio, termostato digital, sensor de temperatura NTC, detector de fluxo, bomba e ligações de 1" de diâmetro.
Inclui: Colocação. Ligação e verificação do seu correcto funcionamento.
Critério de medição de projecto: Número de unidades previstas, segundo documentação gráfica de Projecto.
Critério de medição de obra: Medir-se-á o número de unidades realmente executadas segundo especificações de Projecto.

| Código | Un | Descrição | Rendimento | Preço | Importância |
|---|---|---|---|---|---|
| mt47ped140a | Ud | Permutador de calor água-água, de aço inoxidável AISI 316, de 540 mm de comprimento, 30 kW de potência, temperatura de trabalho entre 15°C e 70°C, pressão máxima de trabalho de 4 bar, com tubos de titânio, termostato digital, sensor de temperatura NTC, detector de fluxo, bomba e ligações de 1" de diâmetro. (material) | 1.000 | 969.03 | 969.03 |
| mo008 | h | Oficial de 1ª canalizador. (mão de obra) | 2.000 | 23.31 | 46.62 |
| mo107 | h | Ajudante de canalizador. (mão de obra) | 2.000 | 22.09 | 44.18 |
| % | % | Custos directos complementares | 2 % | 1059.83 | 21.20 |
|  |  | Custos directos |  |  | 1081.03 |
