# Pintura com tinta de borracha clorada sobre paramento horizontal e vertical em piscinas

- Propriedade do ficheiro: CYPE INGENIEROS, S.A.
- Formato: FIEBDC-3/2002
- Moeda: EUR
- Custos indirectos: 3.00 %
- IVA: 23.00 %

## U Infra-estruturas no logradouro

### UP Piscinas

#### UPN Pinturas

**UPN010** m² Pintura com tinta de borracha clorada sobre paramento horizontal e vertical em piscinas.
Aplicação manual de duas demãos de tinta de borracha clorada, cor azul, acabamento acetinado, textura lisa, a primeira demão diluída com 20 a 30% de diluente formulado à base de hidrocarbonetos aromáticos e a seguinte diluída com 5% do mesmo produto, (rendimento: 0,13 l/m² cada demão); sobre paramento horizontal e vertical de argamassa ou betão em piscinas.
Critérios considerados na determinação do preço da unidade de obra: O preço inclui a protecção dos elementos da envolvente que possam ser afectados durante os trabalhos.
Inclui: Preparação e limpeza prévia do suporte. Preparação da mistura. Aplicação de uma demão de primário e uma demão de acabamento.
Critério de medição de projecto: Superfície medida segundo documentação gráfica de Projecto.
Critério de medição de obra: Medir-se-á a superfície realmente executada segundo especificações de Projecto.

| Código | Un | Descrição | Rendimento | Preço | Importância |
|---|---|---|---|---|---|
| mt27pdj040a | l | Tinta à base de resinas de borracha clorada, cor cor azul, acabamento acetinado, textura lisa e resistente aos álcalis; para aplicar com trincha, rolo ou pistola. (material) | 0.260 | 16.01 | 4.16 |
| mt27wad100 | l | Dissolvente formado à base de hidrocarbonetos aromáticos de alto ponto de ebulição. (material) | 0.059 | 5.65 | 0.33 |
| mo038 | h | Oficial de 1ª pintor. (mão de obra) | 0.265 | 22.68 | 6.01 |
| mo076 | h | Ajudante de pintor. (mão de obra) | 0.265 | 22.13 | 5.86 |
| % | % | Custos directos complementares | 2 % | 16.36 | 0.33 |
|  |  | Custos directos |  |  | 16.69 |
