# Calha de drenagem na borda de piscina

- Propriedade do ficheiro: CYPE INGENIEROS, S.A.
- Formato: FIEBDC-3/2002
- Moeda: EUR
- Custos indirectos: 3.00 %
- IVA: 23.00 %

## U Infra-estruturas no logradouro

### UP Piscinas

#### UPR Remates pré-fabricados

**UPR020** m Calha de drenagem na borda de piscina.
Formação de calha de drenagem na borda de piscina composta por peças pré-fabricadas de betão para recolha de águas de 30 cm de largura, colocadas sobre base de betão simples C20/25 (X0(P); D25; S2; Cl 1,0) de 10 cm de espessura, assentes com argamassa de cimento, confeccionada em obra, dosificação 1:6, com emboço e afagadas interiormente com argamassa de cimento, confeccionada em obra, com aditivo hidrófugo, dosificação 1:3, com ângulos arredondados e posterior revestimento com poliéster reforçado com fibra de vidro. Inclusive grelha com textura anti-deslizante em material plástico de 340 mm de largura, ensamblada entre si com dispositivo de união articulado, perfil suporte e peças especiais de esquina.
Inclui: Formação da base. Marcação do traçado da calha de drenagem. Montagem das peças pré-fabricadas. Execução de aberturas para ligação de tubos. União e ajuste das juntas dos colectores à calha de drenagem. Formação do revestimento superficial. Colocação da grelha. Verificação do seu correcto funcionamento.
Critério de medição de projecto: Comprimento medido segundo documentação gráfica de Projecto.
Critério de medição de obra: Medir-se-á o comprimento realmente executado segundo especificações de Projecto.

| Código | Un | Descrição | Rendimento | Preço | Importância |
|---|---|---|---|---|---|
| mt10hmf020fa | m³ | Betão simples C20/25 (X0(P); D25; S2; Cl 1,0), fabricado em central, segundo NP EN 206. (material) | 0.050 | 74.97 | 3.75 |
| mt11cah010 | m | Calha pré-fabricada de betão para recolha de águas, de 30 cm de largura, inclusive peças especiais. (material) | 1.050 | 5.20 | 5.46 |
| mt08aaa010a | m³ | Água. (material) | 0.012 | 1.50 | 0.02 |
| mt01arg005a | t | Areia de pedreira, para argamassa preparada em obra. (material) | 0.064 | 18.00 | 1.15 |
| mt08cem011a | kg | Cimento Portland CEM II/B-L 32,5 R, cor cinzento, em sacos, segundo NP EN 197-1. (material) | 12.000 | 0.10 | 1.20 |
| mt08adt010 | kg | Aditivo hidrófugo para impermeabilização de argamassas ou betões. (material) | 0.090 | 1.20 | 0.11 |
| mt47prp030 | m² | Rede de fibra de vidro. (material) | 1.000 | 2.21 | 2.21 |
| mt47prp040 | kg | Resina de poliéster. (material) | 0.750 | 6.95 | 5.21 |
| mt47prp010 | m | Grelha de PVC de 34 cm de largura para calha de piscina, de material plástico com textura anti-deslizante, inclusive perfils suporte e peças especiais de esquina. (material) | 1.050 | 25.50 | 26.78 |
| mt47prp020 | Ud | Peças especiais e material complementar. (material) | 1.000 | 0.85 | 0.85 |
| mq06hor010 | h | Betoneira eléctrica com uma capacidade de amassadura de 160 l. (equipamento) | 0.028 | 3.45 | 0.10 |
| au00auh040 |  | Vibrador de betão, eléctrico. | 1.000 | 0.00 | 0.00 |
| mo087 | h | Ajudante de construção de obra civil. (mão de obra) | 1.220 | 22.13 | 27.00 |
| mo041 | h | Oficial de 1ª construção de obra civil. (mão de obra) | 0.600 | 22.68 | 13.61 |
| % | % | Custos directos complementares | 2 % | 87.45 | 1.75 |
|  |  | Custos directos |  |  | 89.20 |
