# Relatório de resultados do ensaio à compressão de provetes

- Propriedade do ficheiro: CYPE INGENIEROS, S.A.
- Formato: FIEBDC-3/2002
- Moeda: EUR
- Custos indirectos: 3.00 %
- IVA: 23.00 %

## X Controlo de qualidade e ensaios

### XE Estruturas de betão armado

#### XEI Ensaios não destrutivos

**XEI095** Ud Relatório de resultados do ensaio à compressão de provetes.
Relatório dos resultados de ensaio, realizado em laboratório acreditado na área técnica correspondente, para determinar a resistência à compressão de um betão endurecido através da extracção de provetes, segundo NP EN 12504-1.
Inclui: Elaboração do relatório com os resultados.
Critério de medição de projecto: Número de unidades previstas, segundo documentação do Plano de controlo de qualidade.

| Código | Un | Descrição | Rendimento | Preço | Importância |
|---|---|---|---|---|---|
| mt49hoc020 | Ud | Relatório de resultados de estudos de qualidade com base na extracção de provetes de betão endurecido. (material) | 1.000 | 153.73 | 153.73 |
| % | % | Custos directos complementares | 2 % | 153.73 | 3.07 |
|  |  | Custos directos |  |  | 156.80 |
