# Relatório de resultados de ensaio com esclerómetro

- Propriedade do ficheiro: CYPE INGENIEROS, S.A.
- Formato: FIEBDC-3/2002
- Moeda: EUR
- Custos indirectos: 3.00 %
- IVA: 23.00 %

## X Controlo de qualidade e ensaios

### XE Estruturas de betão armado

#### XEI Ensaios não destrutivos

**XEI115** Ud Relatório de resultados de ensaio com esclerómetro.
Relatório sobre os resultados obtidos no ensaio com esclerómetro, realizado por laboratório acreditado na área técnica correspondente.
Inclui: Elaboração do relatório com os resultados.
Critério de medição de projecto: Número de unidades previstas, segundo documentação do Plano de controlo de qualidade.

| Código | Un | Descrição | Rendimento | Preço | Importância |
|---|---|---|---|---|---|
| mt49tei030b | Ud | Relatório de reconhecimento sobre os resultados obtidos no ensaio com esclerómetro, realizado por laboratório acreditado na área técnica correspondente. (material) | 1.000 | 172.79 | 172.79 |
| % | % | Custos directos complementares | 2 % | 172.79 | 3.46 |
|  |  | Custos directos |  |  | 176.25 |
