# Ensaio do recobrimento de perfis laminados

- Propriedade do ficheiro: CYPE INGENIEROS, S.A.
- Formato: FIEBDC-3/2002
- Moeda: EUR
- Custos indirectos: 3.00 %
- IVA: 23.00 %

## X Controlo de qualidade e ensaios

### XM Estruturas metálicas

#### XMP Perfis laminados

**XMP030** Ud Ensaio do recobrimento de perfis laminados.
Ensaios a realizar em laboratório acreditado na área técnica correspondente, sobre uma amostra de perfil laminado para utilização em estrutura metálica, recolhida em obra, para a determinação da espessura do recobrimento, segundo NP EN ISO 2808. Incluindo deslocamento à obra e relatório de resultados.
Inclui: Deslocamento à obra. Recolha de amostras. Realização dos ensaios. Redacção de relatório dos resultados dos ensaios realizados.
Critério de medição de projecto: Ensaio a realizar, segundo documentação do Plano de controlo de qualidade.

| Código | Un | Descrição | Rendimento | Preço | Importância |
|---|---|---|---|---|---|
| mt49des010 | Ud | Repercussão por deslocamento à obra para a recolha de amostras. (material) | 1.000 | 0.74 | 0.74 |
| mt49pma020 | Ud | Recolha em obra de amostras de perfil laminado em estrutura metálica, cujo peso não exceda 50 kg. (material) | 1.000 | 32.02 | 32.02 |
| mt49rpl010 | Ud | Ensaio para determinar a espessura do recobrimento de uma amostra de perfil laminado em estrutura metálica, segundo NP EN ISO 2808. (material) | 1.000 | 51.34 | 51.34 |
| mt49rpl020 | Ud | Relatório de resultados dos ensaios realizados sobre o recobrimento de uma amostra de perfil laminado em estrutura metálica. (material) | 1.000 | 96.06 | 96.06 |
| % | % | Custos directos complementares | 2 % | 180.16 | 3.60 |
|  |  | Custos directos |  |  | 183.76 |
