# Conjunto de ensaios funcionais das instalações em urbanização

- Propriedade do ficheiro: CYPE INGENIEROS, S.A.
- Formato: FIEBDC-3/2002
- Moeda: EUR
- Custos indirectos: 3.00 %
- IVA: 23.00 %

## X Controlo de qualidade e ensaios

### XR Ensaios funcionais

#### XRI Instalações

**XRI050** Ud Conjunto de ensaios funcionais das instalações em urbanização.
Conjunto de ensaios funcionais a realizar por laboratório acreditado na área técnica correspondente, para verificar o correcto funcionamento das seguintes instalações: electricidade e abastecimento de água. Incluindo relatório de resultados.
Inclui: Realização dos ensaios. Redacção de relatório dos resultados dos ensaios realizados.
Critério de medição de projecto: Ensaio a realizar, segundo documentação do Plano de controlo de qualidade.
Critério de medição de obra: Será medido o número de ensaios realizados por laboratório acreditado segundo especificações de Projecto.

| Código | Un | Descrição | Rendimento | Preço | Importância |
|---|---|---|---|---|---|
| mt49prs110d | Ud | Ensaio funcional para verificar o correcto funcionamento da instalação eléctrica em urbanização, inclusive relatório de resultados. (material) | 1.000 | 45.00 | 45.00 |
| mt49prs145b | Ud | Ensaio funcional para verificar o correcto funcionamento da instalação de abastecimento de água em urbanização, inclusive relatório de resultados. (material) | 1.000 | 72.00 | 72.00 |
| % | % | Custos directos complementares | 2 % | 117.00 | 2.34 |
|  |  | Custos directos |  |  | 119.34 |
