# Conjunto de ensaios funcionais da piscina

- Propriedade do ficheiro: CYPE INGENIEROS, S.A.
- Formato: FIEBDC-3/2002
- Moeda: EUR
- Custos indirectos: 3.00 %
- IVA: 23.00 %

## X Controlo de qualidade e ensaios

### XR Ensaios funcionais

#### XRI Instalações

**XRI060** Ud Conjunto de ensaios funcionais da piscina.
Conjunto de ensaios funcionais a realizar por laboratório acreditado na área técnica correspondente, para verificar o correcto funcionamento dos seguintes elementos que compõem a piscina: ligação equipotencial, resistência de isolamento dos condutores, interruptores diferenciais, disjuntores magneto-térmicos, tomadas de corrente, pontos de luz, iluminação de emergência e bombas. Incluindo relatório de resultados.
Inclui: Realização dos ensaios. Redacção de relatório dos resultados dos ensaios realizados.
Critério de medição de projecto: Ensaio a realizar, segundo documentação do Plano de controlo de qualidade.
Critério de medição de obra: Será medido o número de ensaios realizados por laboratório acreditado segundo especificações de Projecto.

| Código | Un | Descrição | Rendimento | Preço | Importância |
|---|---|---|---|---|---|
| mt49prs190 | Ud | Ensaio funcional para verificar o correcto funcionamento da piscina, inclusive relatório de resultados. (material) | 1.000 | 72.00 | 72.00 |
| % | % | Custos directos complementares | 2 % | 72.00 | 1.44 |
|  |  | Custos directos |  |  | 73.44 |
