# Tampa de madeira para protecção de abertura de escavação de fundação profunda

- Propriedade do ficheiro: CYPE INGENIEROS, S.A.
- Formato: FIEBDC-3/2002
- Moeda: EUR
- Custos indirectos: 3.00 %
- IVA: 23.00 %

## Y Segurança e saúde

### YC Sistemas de protecção colectiva

#### YCC Protecção de escavação de estacas e paredes moldadas

**YCC040** Ud Tampa de madeira para protecção de abertura de escavação de fundação profunda.
Protecção de abertura horizontal de escavação de uma estaca de 35 cm de diâmetro, até que seja betonada a mesmo, realizada através de pranchões de madeira de pinho de 20x7,2 cm, colocados um junto ao outro até cobrir a totalidade da abertura, reforçados na sua parte inferior por pranchas cravados em sentido contrário, com rebaixe no seu reforço para colocá-la na abertura da estaca de modo que impeça o seu movimento horizontal, preparada para suportar uma carga pontual de 3 kN. Amortizável em 4 utilizações.
Critério de medição de projecto: Número de unidades previstas, segundo Plano de Segurança e Saúde.
Critério de medição de obra: Medir-se-á o número de unidades realmente colocadas segundo especificações do Plano de Segurança e Saúde.

| Código | Un | Descrição | Rendimento | Preço | Importância |
|---|---|---|---|---|---|
| mt50spa050m | m³ | Pranchão de madeira de pinho, dimensões 20x7,2 cm. (material) | 0.006 | 439.20 | 2.64 |
| mt50spa050g | m³ | Prancha de madeira de pinho, dimensões 15x5,2 cm. (material) | 0.001 | 424.80 | 0.42 |
| mt50spa101 | kg | Pregos de aço. (material) | 0.094 | 1.87 | 0.18 |
| mo120 | h | Operário Segurança e Saúde. (mão de obra) | 0.300 | 21.45 | 6.44 |
| % | % | Custos directos complementares | 2 % | 9.68 | 0.19 |
|  |  | Custos directos |  |  | 9.87 |
