# Estrado de madeira para protecção de pequena abertura horizontal de laje

- Propriedade do ficheiro: CYPE INGENIEROS, S.A.
- Formato: FIEBDC-3/2002
- Moeda: EUR
- Custos indirectos: 3.00 %
- IVA: 23.00 %

## Y Segurança e saúde

### YC Sistemas de protecção colectiva

#### YCH Protecção de aberturas horizontais em estruturas

**YCH030** m² Estrado de madeira para protecção de pequena abertura horizontal de laje.
Protecção de abertura horizontal de laje de superfície inferior ou igual a 1 m² através de painel de madeira de pinho de 22 mm de espessura, colocado de maneira que cubra a totalidade da abertura, reforçado na sua parte inferior por pranchas pequenas, ficando o conjunto com a suficiente resistência para suportar os esforços aos que será submetido e fixado à laje com pregos de cabeça chata de aço de modo que se impeça o seu movimento horizontal. Amortizável em 4 utilizações.
Critério de medição de projecto: Superfície da abertura horizontal, medida segundo Plano de Segurança e Saúde.
Critério de medição de obra: Será medida a superfície realmente montada segundo especificações do Plano de Segurança e Saúde.

| Código | Un | Descrição | Rendimento | Preço | Importância |
|---|---|---|---|---|---|
| mt13blm010d | m² | Painel de madeira de pinho hidrofugada, espessura 22 mm. (material) | 0.333 | 9.81 | 3.27 |
| mt50spa050g | m³ | Prancha de madeira de pinho, dimensões 15x5,2 cm. (material) | 0.007 | 424.80 | 2.97 |
| mt50sph020 | kg | Pregos de cabeça chata de aço de 20x100 mm. (material) | 0.040 | 1.21 | 0.05 |
| mo119 | h | Oficial de 1ª Segurança e Saúde. (mão de obra) | 0.100 | 22.68 | 2.27 |
| mo120 | h | Operário Segurança e Saúde. (mão de obra) | 0.100 | 21.45 | 2.15 |
| % | % | Custos directos complementares | 2 % | 10.71 | 0.21 |
|  |  | Custos directos |  |  | 10.92 |
