# Toldo plastificado para cobrimento de contentor

- Propriedade do ficheiro: CYPE INGENIEROS, S.A.
- Formato: FIEBDC-3/2002
- Moeda: EUR
- Custos indirectos: 3.00 %
- IVA: 23.00 %

## Y Segurança e saúde

### YC Sistemas de protecção colectiva

#### YCV Protecção contra descargas

**YCV020** Ud Toldo plastificado para cobrimento de contentor.
Fornecimento, montagem e desmontagem de toldo plastificado para conduta de entulho, para cobrimento de contentor, amortizável em 5 utilizações, que impede tanto a emissão do pó gerado pela saída de entulho como o depósito no contentor de outros resíduos estranhos à obra.
Critério de medição de projecto: Número de unidades previstas, segundo Plano de Segurança e Saúde.
Critério de medição de obra: Medir-se-á o número de unidades realmente colocadas segundo especificações do Plano de Segurança e Saúde.

| Código | Un | Descrição | Rendimento | Preço | Importância |
|---|---|---|---|---|---|
| mt50spc040 | Ud | Toldo plastificado para conduta de entulho, para cobrimento de contentor. (material) | 0.200 | 79.20 | 15.84 |
| mo120 | h | Operário Segurança e Saúde. (mão de obra) | 0.100 | 21.45 | 2.15 |
| % | % | Custos directos complementares | 2 % | 17.99 | 0.36 |
|  |  | Custos directos |  |  | 18.35 |
