# Vestuário de protecção para trabalhos expostos ao frio ou à chuva

- Propriedade do ficheiro: CYPE INGENIEROS, S.A.
- Formato: FIEBDC-3/2002
- Moeda: EUR
- Custos indirectos: 3.00 %
- IVA: 23.00 %

## Y Segurança e saúde

### YI Equipamentos de protecção individual

#### YIU Para o corpo (vestuário de protecção)

**YIU020** Ud Vestuário de protecção para trabalhos expostos ao frio ou à chuva.
Fato macaco de protecção para trabalhos expostos ao frio, submetidos a uma temperatura ambiente até -5°C, amortizável em 5 utilizações.
Critério de medição de projecto: Número de unidades previstas, segundo Plano de Segurança e Saúde.
Critério de medição de obra: Será medido o número de unidades realmente fornecidas segundo especificações do Plano de Segurança e Saúde.

| Código | Un | Descrição | Rendimento | Preço | Importância |
|---|---|---|---|---|---|
| mt50epu020ae | Ud | Fato macaco de protecção para trabalhos expostos ao frio, submetidos a uma temperatura ambiente até -5°C, EPI de categoria II, segundo NP EN 14058 e NP EN 340, cumprindo todos os requisitos de segurança segundo a Portaria n.º 1131/93. (material) | 0.200 | 38.19 | 7.64 |
| % | % | Custos directos complementares | 2 % | 7.64 | 0.15 |
|  |  | Custos directos |  |  | 7.79 |
