# Transporte e remoção de torre de trabalho móvel

- Propriedade do ficheiro: CYPE Ingenieros S.A.
- Formato: FIEBDC-3/2016
- Programa: Gerador de preços para construção civil. CYPE Ingenieros, S.A.
- Data: 28/03/2024
- Moeda: EUR
- Custos indirectos: 3 %
- IVA: 23 %

## 0 Trabalhos prévios

### 0X Andaimes e equipamento de elevação

#### 0XA Andaimes

**0XA123** Ud Transporte e remoção de torre de trabalho móvel.
Transporte e remoção de torre de trabalho móvel, com plataforma de trabalho de 3x1 m², situada a uma altura de 3 m, formada por estrutura tubular de aço galvanizado a quente, preparada para suportar uma carga de 2,0 kN/m² uniformemente distribuída sobre a plataforma e uma carga pontual de 1,5 kN.
Critério de medição de projecto: Número de unidades previstas, segundo documentação gráfica de Projecto.
Critério de medição de obra: Medir-se-á o número de unidades realmente executadas segundo especificações de Projecto.

| Código | Un | Descrição | Rendimento | Preço | Importância |
|---|---|---|---|---|---|
| mq13ats053a | Ud | Transporte para a obra e remoção de torre de trabalho móvel, com plataforma de trabalho 3x1 m² de superfície, colocada a uma altura de 3 m, formada por estrutura tubular de aço galvanizado a quente de 48,3 mm de diâmetro e 3,2 mm de espessura, fabricada cumprindo as exigências de qualidade expostas na norma NP EN ISO 9001 e segundo EN 12810 e EN 12811, preparada para suportar uma carga de 2,0 kN/m² uniformemente distribuída sobre a plataforma e uma carga pontual de 1,5 kN. (equipamento) | 1 | 311.37 | 311.370 |
| % | % | Custos directos complementares | 2 % | 311.370 | 6.227 |
|  |  | Custos directos |  |  | 317.597 |
