# Transporte de plataforma elevatória

- Propriedade do ficheiro: CYPE Ingenieros S.A.
- Formato: FIEBDC-3/2016
- Programa: Gerador de preços para construção civil. CYPE Ingenieros, S.A.
- Data: 23/05/2024
- Moeda: EUR
- Custos indirectos: 3 %
- IVA: 23 %

## 0 Trabalhos prévios

### 0X Andaimes e equipamento de elevação

#### 0XP Plataformas elevatórias

**0XP020** Ud Transporte de plataforma elevatória.
Transporte para a obra e remoção de cesta elevatória de braço articulado, motor diesel, de 25 m de altura máxima de trabalho.
Critério de medição de projecto: Número de unidades previstas, segundo documentação gráfica de Projecto.
Critério de medição de obra: Medir-se-á o número de unidades realmente executadas segundo especificações de Projecto.

| Código | Un | Descrição | Rendimento | Preço | Importância |
|---|---|---|---|---|---|
| mq07ple020bk | Ud | Transporte para a obra e remoção de cesta elevatória de braço articulado, motor diesel, de 25 m de altura máxima de trabalho. (equipamento) | 1 | 155.15 | 155.150 |
| % | % | Custos directos complementares | 2 % | 155.150 | 3.103 |
|  |  | Custos directos |  |  | 158.253 |
