# Escavação em galeria, com meios manuais

- Propriedade do ficheiro: CYPE Ingenieros S.A.
- Formato: FIEBDC-3/2016
- Programa: Gerador de preços para construção civil. CYPE Ingenieros, S.A.
- Data: 28/03/2024
- Moeda: EUR
- Custos indirectos: 3 %
- IVA: 23 %

## A Acondicionamento do terreno

### AD Movimento de terras em edificação

#### ADE Escavações

**ADE030** m³ Escavação em galeria, com meios manuais.
Escavação em galeria, em solo de argila semi-dura, com meios manuais, e carga manual para camião. Inclusive pranchões, travessas e escoras de madeira para escoramento e entivação.
Critérios considerados na determinação do preço da unidade de obra: O preço não inclui o transporte dos materiais escavados.
Inclui: Escavação de terras. Montagem de pranchões, travessas e escoras de madeira, para a formação da entivação. Cravagem de todos os elementos. Desmontagem gradual do escoramento e da entivação. Carga manual para camião dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mt08emt040 | m³ | Madeira de pinho para escoramento e entivação de escavações. (material) | 0.017 | 157.5 | 2.678 |
| mt08var060 | kg | Pregos de aço de 20x100 mm. (material) | 0.028 | 8.75 | 0.245 |
| mo044 | h | Oficial de 1ª cofrador. (mão de obra) | 0.88 | 23.64 | 20.803 |
| mo091 | h | Ajudante de cofrador. (mão de obra) | 0.44 | 23.07 | 10.151 |
| mo020 | h | Oficial de 1ª construção. (mão de obra) | 5 | 22.68 | 113.400 |
| mo113 | h | Operário não qualificado construção. (mão de obra) | 4.25 | 21.45 | 91.163 |
| % | % | Custos directos complementares | 2 % | 238.440 | 4.769 |
|  |  | Custos directos |  |  | 243.209 |

Resíduos:
- colocação: mt08emt040 Madeira de pinho para escoramento e entivação de escavações; factor de resíduo 1
- colocação: mt08var060 Pregos de aço de 20x100 mm; factor de resíduo 0.0045
- escavação: ruo170504 Solos e rochas não abrangidos em 17 05 03. (componente de resíduo); rendimento 2020 kg; Código LER 17 05 04; Massa do elemento 1 kg; Volume 0.000625 m3

## Recursos

**mt08emt040** m³ Madeira de pinho para escoramento e entivação de escavações
Dados técnicos: Custo energético 679.200 MJ; Emissão de CO2 -9.300 kg; Código LER 17 02 01; Massa do elemento 5 kg; Volume 0.004545 m3

**mt08var060** kg Pregos de aço de 20x100 mm
Dados técnicos: Custo energético 9.830 MJ; Emissão de CO2 0.510 kg; Código LER 17 04 05; Massa do elemento 1 kg; Volume 0.000476 m3
