# Estabilização de taludes

- Propriedade do ficheiro: CYPE Ingenieros S.A.
- Formato: FIEBDC-3/2016
- Programa: Gerador de preços para construção civil. CYPE Ingenieros, S.A.
- Data: 28/03/2024
- Moeda: EUR
- Custos indirectos: 3 %
- IVA: 23 %

## A Acondicionamento do terreno

### AD Movimento de terras em edificação

#### ADV Estabilização de taludes

**ADV020** m² Estabilização de taludes.
Estabilização de taludes através da projecção por via húmida de duas camadas de betão C25/30 (XC2(P); D12; S3; Cl 0,4), de 10 cm de espessura total.
Inclui: Preparação da superfície suporte. Regulação da uniformidade da pressão do ar e da velocidade. Regulação da humidade. Projecção do material, mantendo a boquilha à distância adequada. Remoção e carga dos desperdícios e dos restos gerados.
Critério de medição de projecto: Superfície medida em projecção vertical, segundo documentação gráfica de Projecto.
Critério de medição de obra: Medir-se-á, em projecção vertical, a superfície realmente executada segundo especificações de Projecto.

| Código | Un | Descrição | Rendimento | Preço | Importância |
|---|---|---|---|---|---|
| mt10hes200a | m³ | Betão para projectar, C25/30 (XC2(P); D12; S3; Cl 0,4), com uma dosagem de cimento de 400 kg/m³, fabricado em central, segundo NP EN 14487-1. (material) | 0.13 | 104.6 | 13.598 |
| mq06gun010 | h | Máquina para projectar betão por via húmida 33 kW. (equipamento) | 0.467 | 14.54 | 6.790 |
| mo020 | h | Oficial de 1ª construção. (mão de obra) | 0.48 | 22.68 | 10.886 |
| mo113 | h | Operário não qualificado construção. (mão de obra) | 0.24 | 21.45 | 5.148 |
| % | % | Custos directos complementares | 2 % | 36.422 | 0.728 |
|  |  | Custos directos |  |  | 37.150 |

Resíduos:
- colocação: mt10hes200a; factor de resíduo 0.0012682

## Recursos

**mt10hes200a** m³ Betão para projectar
Dados técnicos: Custo energético 1840.000 MJ; Emissão de CO2 230.000 kg; Código LER 17 01 01; Massa do elemento 2300 kg; Volume 1.533333 m3
