# Suplemento por incremento de energia por golpe

- Propriedade do ficheiro: CYPE Ingenieros S.A.
- Formato: FIEBDC-3/2016
- Programa: Gerador de preços para construção civil. CYPE Ingenieros, S.A.
- Data: 28/03/2024
- Moeda: EUR
- Custos indirectos: 3 %
- IVA: 23 %

## A Acondicionamento do terreno

### AM Melhorias do terreno

#### AMC Compactações

**AMC021** m² Suplemento por incremento de energia por golpe.
Suplemento pela aplicação de um incremento de 250 kN·m, na energia por golpe aplicada pelo equipamento de compactação dinâmica do terreno.
Critério de medição de projecto: Superfície medida em projecção horizontal, segundo documentação gráfica de Projecto.
Critério de medição de obra: Medir-se-á, em projecção horizontal, a superfície realmente executada segundo especificações de Projecto.

| Código | Un | Descrição | Rendimento | Preço | Importância |
|---|---|---|---|---|---|
| mq02din020 | h | Equipamento para compactação dinâmica, com martelo de impacto. (equipamento) | 0.003 | 153.1 | 0.459 |
| mq02din030 | h | Equipamento de controlo da penetração dinâmica e dos assentamentos. (equipamento) | 0.001 | 147.18 | 0.147 |
| mq01mot020b | h | Motoniveladora de 147 kW, equipada com fresa. (equipamento) | 0.001 | 99.69 | 0.100 |
| mq02rov010i | h | Compactador monocilíndrico vibrante auto-propulsado, de 129 kW, de 16,2 t, largura de trabalho 213,4 cm. (equipamento) | 0.001 | 69.78 | 0.070 |
| mo020 | h | Oficial de 1ª construção. (mão de obra) | 0.002 | 22.68 | 0.045 |
| mo113 | h | Operário não qualificado construção. (mão de obra) | 0.005 | 21.45 | 0.107 |
| mo112 | h | Operário especializado construção. (mão de obra) | 0.004 | 21.98 | 0.088 |
| % | % | Custos directos complementares | 2 % | 1.016 | 0.020 |
|  |  | Custos directos |  |  | 1.036 |
