# Perfuração com trépano em paredes moldadas

- Propriedade do ficheiro: CYPE Ingenieros S.A.
- Formato: FIEBDC-3/2016
- Programa: Gerador de preços para construção civil. CYPE Ingenieros, S.A.
- Data: 28/03/2024
- Moeda: EUR
- Custos indirectos: 3 %
- IVA: 23 %

## C Fundações

### CC Contenções

#### CCP Paredes moldadas

**CCP033** h Perfuração com trépano em paredes moldadas.
Perfuração através da utilização de trépano, em rocha ou camadas duras do terreno para o encastramento dos painéis da parede moldada, ou picagem das zonas duras do terreno, que bloqueiam a escavação com balde de maxilas, para a formação da parede moldada.
Critérios considerados na determinação do preço da unidade de obra: O preço inclui o deslocamento, montagem e desmontagem em obra do equipamento de perfuração.
Inclui: Montagem do equipamento. Perfuração do terreno. Desmontagem do equipamento. Limpeza da zona afectada.
Critério de medição de projecto: Tempo estimado segundo estudo geotécnico do terreno.
Critério de medição de obra: Amortização em forma de aluguer por horas, segundo as condições definidas no contrato subscrito com a empresa fornecedora.

| Código | Un | Descrição | Rendimento | Preço | Importância |
|---|---|---|---|---|---|
| mq03pae080 | h | Trépano. (equipamento) | 1 | 256.01 | 256.010 |
| % | % | Custos directos complementares | 2 % | 256.010 | 5.120 |
|  |  | Custos directos |  |  | 261.130 |
