# Desmontagem de soalho de laje de madeira

- Propriedade do ficheiro: CYPE Ingenieros S.A.
- Formato: FIEBDC-3/2016
- Programa: Gerador de preços para construção civil. CYPE Ingenieros, S.A.
- Data: 28/03/2024
- Moeda: EUR
- Custos indirectos: 3 %
- IVA: 23 %

## D Demolições

### DE Estruturas

#### DEM Madeira

**DEM070** m² Desmontagem de soalho de laje de madeira.
Desmontagem de soalho de 3 cm de espessura, de tábuas com ligações macho-fêmea de madeira, cravadas nas vigotas da laje, com meios manuais, e carga manual para camião ou contentor.
Critérios considerados na determinação do preço da unidade de obra: O preço inclui o desmontagem dos elementos de fixação.
Inclui: Desmontagem do elemento. Remoção e armazenamento do material desmontado. Limpeza dos restos da obra. Carga manual de entulho para camião ou contentor.
Critério de medição de projecto: Superfície medida segundo documentação gráfica de Projecto.
Critério de medição de obra: Será medida a superfície realmente desmontada segundo especificações de Projecto.

| Código | Un | Descrição | Rendimento | Preço | Importância |
|---|---|---|---|---|---|
| mo113 | h | Operário não qualificado construção. (mão de obra) | 0.173 | 21.45 | 3.711 |
| % | % | Custos directos complementares | 2 % | 3.711 | 0.074 |
|  |  | Custos directos |  |  | 3.785 |

Resíduos:
- demolição: ruo170201 Madeira. (componente de resíduo); rendimento 1.433 kg; Código LER 17 02 01; Massa do elemento 1 kg; Volume 0.000909 m3
