# Desmontagem de aplique

- Propriedade do ficheiro: CYPE Ingenieros S.A.
- Formato: FIEBDC-3/2016
- Programa: Gerador de preços para construção civil. CYPE Ingenieros, S.A.
- Data: 28/03/2024
- Moeda: EUR
- Custos indirectos: 3 %
- IVA: 23 %

## D Demolições

### DF Fachadas

#### DFE Elementos ancorados à fachada

**DFE010** Ud Desmontagem de aplique.
Desmontagem de aplique, situado em fachada, com meios manuais, sem deteriorar os elementos construtivos aos quais está fixado, e carga manual para camião ou contentor.
Critérios considerados na determinação do preço da unidade de obra: O preço inclui o desmontagem dos acessórios e dos elementos de fixação.
Inclui: Desmontagem do elemento. Remoção e armazenamento do material desmontado. Limpeza dos restos da obra. Carga manual do material desmontado e restos da obra para camião ou contentor.
Critério de medição de projecto: Número de unidades previstas, segundo documentação gráfica de Projecto.
Critério de medição de obra: Será medido o número de unidades realmente desmontadas segundo especificações de Projecto.

| Código | Un | Descrição | Rendimento | Preço | Importância |
|---|---|---|---|---|---|
| mo003 | h | Oficial de 1ª electricista. (mão de obra) | 0.105 | 23.31 | 2.448 |
| mo102 | h | Ajudante de electricista. (mão de obra) | 0.105 | 22.09 | 2.319 |
| mo020 | h | Oficial de 1ª construção. (mão de obra) | 0.263 | 22.68 | 5.965 |
| mo113 | h | Operário não qualificado construção. (mão de obra) | 0.263 | 21.45 | 5.641 |
| % | % | Custos directos complementares | 2 % | 16.373 | 0.327 |
|  |  | Custos directos |  |  | 16.700 |

Resíduos:
- demolição: ruo170202 Vidro. (componente de resíduo); rendimento 4.8 kg; Código LER 17 02 02; Massa do elemento 1 kg; Volume 0.001 m3
- demolição: ruo170405 Ferro e aço. (componente de resíduo); rendimento 7 kg; Código LER 17 04 05; Massa do elemento 1 kg; Volume 0.000476 m3
- demolição: ruo170411 Cabos não abrangidos em 17 04 10. (componente de resíduo); rendimento 0.5 kg; Código LER 17 04 11; Massa do elemento 1 kg; Volume 0.000667 m3
