# Desmontagem de instalação de aquecimento

- Propriedade do ficheiro: CYPE Ingenieros S.A.
- Formato: FIEBDC-3/2016
- Programa: Gerador de preços para construção civil. CYPE Ingenieros, S.A.
- Data: 28/03/2024
- Moeda: EUR
- Custos indirectos: 3 %
- IVA: 23 %

## D Demolições

### DI Instalações

#### DIC Aquecimento, climatização e A.Q.S.

**DIC100** Ud Desmontagem de instalação de aquecimento.
Desmontagem de instalação de aquecimento, em habitação unifamiliar de 100 m² de superfície construída; com meios manuais, e carga manual para camião ou contentor.
Critérios considerados na determinação do preço da unidade de obra: O preço inclui o desmontagem do colector, dos acessórios e dos terminais e a obturação das condutas conectadas ao elemento.
Inclui: Desmontagem do elemento. Obturação das tubagens ligadas à instalação. Remoção e armazenamento do material desmontado. Limpeza dos restos da obra. Carga manual do material desmontado e restos da obra para camião ou contentor.
Critério de medição de projecto: Número de unidades previstas, segundo documentação gráfica de Projecto.
Critério de medição de obra: Será medido o número de unidades realmente desmontadas segundo especificações de Projecto.

| Código | Un | Descrição | Rendimento | Preço | Importância |
|---|---|---|---|---|---|
| mo103 | h | Ajudante de instalador de aquecimento. (mão de obra) | 5.856 | 22.09 | 129.359 |
| mo113 | h | Operário não qualificado construção. (mão de obra) | 2.928 | 21.45 | 62.806 |
| % | % | Custos directos complementares | 2 % | 192.165 | 3.843 |
|  |  | Custos directos |  |  | 196.008 |

Resíduos:
- demolição: ruo170407 Mistura de metais. (componente de resíduo); rendimento 210.168 kg; Código LER 17 04 07; Massa do elemento 1 kg; Volume 0.000667 m3
- demolição: ruo170904 Mistura de resíduos de construção e demolição não abrangidos em 17 09 01, 17 09 02 e 17 09 03. (componente de resíduo); rendimento 23.352 kg; Código LER 17 09 04; Massa do elemento 1 kg; Volume 0.000667 m3
