# Desmontagem de depósito para reserva de água contra incêndios

- Propriedade do ficheiro: CYPE Ingenieros S.A.
- Formato: FIEBDC-3/2016
- Programa: Gerador de preços para construção civil. CYPE Ingenieros, S.A.
- Data: 28/03/2024
- Moeda: EUR
- Custos indirectos: 3 %
- IVA: 23 %

## D Demolições

### DI Instalações

#### DIO Contra incêndios

**DIO100** Ud Desmontagem de depósito para reserva de água contra incêndios.
Desmontagem de depósito de superfície para reserva de água contra incêndios de até 12 m³ de capacidade, com meios manuais e mecânicos, sem deteriorar os elementos construtivos aos quais possa estar fixado, e carga manual e mecânica para camião ou contentor.
Critérios considerados na determinação do preço da unidade de obra: O preço inclui o desmontagem dos acessórios e dos elementos de fixação.
Inclui: Desmontagem do elemento. Obturação das tubagens ligadas ao depósito. Remoção e armazenamento do material desmontado. Limpeza dos restos da obra. Carga manual e mecânica do material desmontado e restos da obra para camião ou contentor.
Critério de medição de projecto: Número de unidades previstas, segundo documentação gráfica de Projecto.
Critério de medição de obra: Será medido o número de unidades realmente desmontadas segundo especificações de Projecto.

| Código | Un | Descrição | Rendimento | Preço | Importância |
|---|---|---|---|---|---|
| mq04cag010c | h | Camião com grua de carga máxima 12 t. (equipamento) | 1 | 65.58 | 65.580 |
| mo113 | h | Operário não qualificado construção. (mão de obra) | 2 | 21.45 | 42.900 |
| % | % | Custos directos complementares | 2 % | 108.480 | 2.170 |
|  |  | Custos directos |  |  | 110.650 |

Resíduos:
- demolição: ruo170904 Mistura de resíduos de construção e demolição não abrangidos em 17 09 01, 17 09 02 e 17 09 03. (componente de resíduo); rendimento 275 kg; Código LER 17 09 04; Massa do elemento 1 kg; Volume 0.000667 m3
