# Desmontagem de portada

- Propriedade do ficheiro: CYPE Ingenieros S.A.
- Formato: FIEBDC-3/2016
- Programa: Gerador de preços para construção civil. CYPE Ingenieros, S.A.
- Data: 28/03/2024
- Moeda: EUR
- Custos indirectos: 3 %
- IVA: 23 %

## D Demolições

### DL Vãos

#### DLS Protecções solares

**DLS030** m² Desmontagem de portada.
Desmontagem de portada, com meios manuais, sem deteriorar os elementos construtivos sobre os quais está fixada, e carga manual para camião ou contentor.
Critérios considerados na determinação do preço da unidade de obra: O preço inclui o desmontagem dos acessórios e dos elementos de fixação.
Inclui: Desmontagem do elemento. Remoção e armazenamento do material desmontado. Limpeza dos restos da obra. Carga manual do material desmontado e restos da obra para camião ou contentor.
Critério de medição de projecto: Superfície medida segundo documentação gráfica de Projecto.
Critério de medição de obra: Será medida a superfície realmente desmontada segundo especificações de Projecto.

| Código | Un | Descrição | Rendimento | Preço | Importância |
|---|---|---|---|---|---|
| mo018 | h | Oficial de 1ª serralheiro. (mão de obra) | 0.125 | 22.98 | 2.873 |
| mo059 | h | Ajudante de serralheiro. (mão de obra) | 0.125 | 22.2 | 2.775 |
| % | % | Custos directos complementares | 2 % | 5.648 | 0.113 |
|  |  | Custos directos |  |  | 5.761 |

Resíduos:
- demolição: ruo170904 Mistura de resíduos de construção e demolição não abrangidos em 17 09 01, 17 09 02 e 17 09 03. (componente de resíduo); rendimento 20 kg; Código LER 17 09 04; Massa do elemento 1 kg; Volume 0.000667 m3
