# Demolição de lancil

- Propriedade do ficheiro: CYPE Ingenieros S.A.
- Formato: FIEBDC-3/2016
- Programa: Gerador de preços para construção civil. CYPE Ingenieros, S.A.
- Data: 28/03/2024
- Moeda: EUR
- Custos indirectos: 3 %
- IVA: 23 %

## D Demolições

### DM Pavimentos

#### DMX Pavimentos exteriores

**DMX090** m Demolição de lancil.
Remoção de lancil sobre base de betão, com meios manuais e recuperação de 80% do material para a sua posterior reutilização, sem deteriorar os elementos construtivos contíguos, e carga manual para camião ou contentor.
Critérios considerados na determinação do preço da unidade de obra: O preço inclui o picagem do material de fixação aderido à sua superfície e ao suporte.
Inclui: Remoção do elemento. Classificação e etiquetagem. Limpeza do reverso dos ladrilhos. Armazenamento dos materiais a reutilizar. Carga manual do material a reutilizar para camião. Remoção e acumulação dos restos de obra. Limpeza dos restos da obra. Carga manual de entulho para camião ou contentor.
Critério de medição de projecto: Comprimento medido segundo documentação gráfica de Projecto.
Critério de medição de obra: Será medido o comprimento realmente demolido segundo especificações de Projecto.

| Código | Un | Descrição | Rendimento | Preço | Importância |
|---|---|---|---|---|---|
| mo112 | h | Operário especializado construção. (mão de obra) | 0.04 | 21.98 | 0.879 |
| mo113 | h | Operário não qualificado construção. (mão de obra) | 0.08 | 21.45 | 1.716 |
| % | % | Custos directos complementares | 2 % | 2.595 | 0.052 |
|  |  | Custos directos |  |  | 2.647 |

Resíduos:
- demolição: ruo170101 Betão (betões, argamassas e pré-fabricados). (componente de resíduo); rendimento 18.8 kg; Código LER 17 01 01; Massa do elemento 1 kg; Volume 0.000667 m3
