# Desmontagem de pavimento técnico acessível

- Propriedade do ficheiro: CYPE Ingenieros S.A.
- Formato: FIEBDC-3/2016
- Programa: Gerador de preços para construção civil. CYPE Ingenieros, S.A.
- Data: 28/03/2024
- Moeda: EUR
- Custos indirectos: 3 %
- IVA: 23 %

## D Demolições

### DR Revestimentos

#### DRS Pavimentos

**DRS090** m² Desmontagem de pavimento técnico acessível.
Desmontagem de pavimento técnico acessível formado por ladrilhos apoiados sobre suportes reguláveis, com meios manuais, e carga manual para camião ou contentor.
Critérios considerados na determinação do preço da unidade de obra: O preço inclui o desmontagem dos pedestais, dos perfis e dos acessórios.
Inclui: Desmontagem do elemento. Remoção e armazenamento do material desmontado. Limpeza dos restos da obra. Carga manual do material desmontado e restos da obra para camião ou contentor.
Critério de medição de projecto: Superfície medida segundo documentação gráfica de Projecto.
Critério de medição de obra: Medir-se-á a superfície realmente demolida segundo especificações de Projecto.

| Código | Un | Descrição | Rendimento | Preço | Importância |
|---|---|---|---|---|---|
| mo011 | h | Oficial de 1ª montador. (mão de obra) | 0.15 | 23.31 | 3.497 |
| mo080 | h | Ajudante de montador. (mão de obra) | 0.15 | 22.13 | 3.320 |
| % | % | Custos directos complementares | 2 % | 6.817 | 0.136 |
|  |  | Custos directos |  |  | 6.953 |

Resíduos:
- demolição: ruo170203 Plástico. (componente de resíduo); rendimento 0.75 kg; Código LER 17 02 03; Massa do elemento 1 kg; Volume 0.001667 m3
- demolição: ruo170904 Mistura de resíduos de construção e demolição não abrangidos em 17 09 01, 17 09 02 e 17 09 03. (componente de resíduo); rendimento 68 kg; Código LER 17 09 04; Massa do elemento 1 kg; Volume 0.000667 m3
