# Aço em parede de estrutura leve de perfis (light steel framing)

- Propriedade do ficheiro: CYPE Ingenieros S.A.
- Formato: FIEBDC-3/2016
- Programa: Gerador de preços para construção civil. CYPE Ingenieros, S.A.
- Data: 23/05/2024
- Moeda: EUR
- Custos indirectos: 3 %
- IVA: 23 %

## E Estruturas

### EA Metálicas

#### EAL Estruturas leves (light steel framing)

**EAL005** kg Aço em parede de estrutura leve de perfis (light steel framing).
Aço enformado em frio, galvanizado, tipo DX52D+Z275MA, em parede exterior de estrutura leve de perfis de 0,8 mm de espessura (light steel framing), com uma separação entre montantes de 600 mm. Fornecimento dos perfis mecanizados e conectados em oficina e montagem da estrutura em obra, considerando um grau de complexidade médio. Inclusive rebites para a união dos perfis entre si e ancoragens mecânicas, para a fixação dos painéis.
Inclui: Marcação. Montagem da estrutura.
Critério de medição de projecto: Peso nominal medido segundo documentação gráfica de Projecto.
Critério de medição de obra: Determinar-se-á, a partir do peso obtido em balança oficial das unidades chegadas à obra, o peso das unidades realmente executadas segundo especificações de Projecto.

| Código | Un | Descrição | Rendimento | Preço | Importância |
|---|---|---|---|---|---|
| mt07lsf005a | kg | Aço enformado em frio, galvanizado, tipo DX52D+Z275MA, em perfis mecanizados e conectados em oficina, de 0,8 mm de espessura, para parede de estrutura leve de perfis (light steel framing), com uma separação entre montantes de 600 mm e perfurações nos montantes, executadas previamente em oficina, para a passagem de instalações; com rebites para a união dos perfis entre si e ancoragens mecânicas de corte interior, de aço galvanizado para a fixação dos painéis à laje ou à fundação. (material) | 1 | 3.22 | 3.220 |
| mo047 | h | Oficial de 1ª montador de estruturas metálicas. (mão de obra) | 0.012 | 23.64 | 0.284 |
| mo094 | h | Ajudante de montador de estruturas metálicas. (mão de obra) | 0.012 | 23.07 | 0.277 |
| % | % | Custos directos complementares | 2 % | 3.781 | 0.076 |
|  |  | Custos directos |  |  | 3.857 |

Resíduos:
- colocação: mt07lsf005a; factor de resíduo 0.0038

## Recursos

**mt07lsf005a** kg Aço enformado em frio
Dados técnicos: Custo energético 25.100 MJ; Emissão de CO2 2.560 kg; Código LER 17 04 05; Massa do elemento 1 kg; Volume 0.000476 m3
