# Aço em laje de cobertura de estrutura leve de perfis (light steel framing)

- Propriedade do ficheiro: CYPE Ingenieros S.A.
- Formato: FIEBDC-3/2016
- Programa: Gerador de preços para construção civil. CYPE Ingenieros, S.A.
- Data: 23/05/2024
- Moeda: EUR
- Custos indirectos: 3 %
- IVA: 23 %

## E Estruturas

### EA Metálicas

#### EAL Estruturas leves (light steel framing)

**EAL025** kg Aço em laje de cobertura de estrutura leve de perfis (light steel framing).
Aço enformado em frio, galvanizado, tipo DX52D+Z275MA, em laje de cobertura plana de estrutura leve de perfis de 0,8 mm de espessura (light steel framing), de 300 mm de altura, com uma separação entre vigotas de 600 mm. Fornecimento dos perfis mecanizados e conectados em oficina e montagem da estrutura em obra, considerando um grau de complexidade médio. Inclusive parafusos autoperfurantes para a união dos perfis entre si, elementos de travamento dos perfis e elementos de fixação dos perfis à estrutura.
Inclui: Marcação. Montagem da estrutura.
Critério de medição de projecto: Peso nominal medido segundo documentação gráfica de Projecto.
Critério de medição de obra: Determinar-se-á, a partir do peso obtido em balança oficial das unidades chegadas à obra, o peso das unidades realmente executadas segundo especificações de Projecto.

| Código | Un | Descrição | Rendimento | Preço | Importância |
|---|---|---|---|---|---|
| mt07lsf065a | kg | Aço enformado em frio, galvanizado, tipo DX52D+Z275MA, em perfis mecanizados e conectados em oficina, de 0,8 mm de espessura, para laje de cobertura plana de estrutura leve de perfis (light steel framing), composta por vigotas de perfil em C de 90x47x12 mm, perfis em U de 100x40 mm para o encastramento das vigotas, peças compostas por perfis em C e em U como bordo da laje, rigidificadores da alma das vigotas, de perfil em C, colocados nos seus apoios e fitas metálicas para o travamento transversal das vigotas, colocadas na sua parte inferior; com parafusos autoperfurantes para a união dos perfis entre si, elementos de contraventamento dos perfis e elementos de fixação dos perfis à estrutura. (material) | 1 | 3.22 | 3.220 |
| mo047 | h | Oficial de 1ª montador de estruturas metálicas. (mão de obra) | 0.012 | 23.64 | 0.284 |
| mo094 | h | Ajudante de montador de estruturas metálicas. (mão de obra) | 0.012 | 23.07 | 0.277 |
| % | % | Custos directos complementares | 2 % | 3.781 | 0.076 |
|  |  | Custos directos |  |  | 3.857 |

Resíduos:
- colocação: mt07lsf065a; factor de resíduo 0.0038

## Recursos

**mt07lsf065a** kg Aço enformado em frio
Dados técnicos: Custo energético 25.100 MJ; Emissão de CO2 2.560 kg; Código LER 17 04 05; Massa do elemento 1 kg; Volume 0.000476 m3
