# Padieira de perfil de aço galvanizado, em fachada dupla

- Propriedade do ficheiro: CYPE Ingenieros S.A.
- Formato: FIEBDC-3/2016
- Programa: Gerador de preços para construção civil. CYPE Ingenieros, S.A.
- Data: 28/03/2024
- Moeda: EUR
- Custos indirectos: 3 %
- IVA: 23 %

## F Fachadas, divisões e protecções

### FC Padieiras, lintéis e caixas de estores

#### FCA De aço

**FCA060** Ud Padieira de perfil de aço galvanizado, em fachada dupla.
Padieira de perfil de aço galvanizado, de 10+4,8+9,5 cm de largura, 14 cm de altura e 90 cm de comprimento, apoiada sobre uma camada de argamassa de cimento, confeccionada em obra, dosificação 1:5, em fachada dupla formada por pano interior de entre 10 e 11,5 cm de espessura, caixa de ar de entre 5 e 6,5 cm de espessura e pano exterior até 12 cm de espessura. Inclusive perfil de remate de PVC, cor a escolher.
Inclui: Limpeza e preparação do plano de apoio. Marcação do nível de apoio da padieira. Colocação e fixação provisória da padieira. Aprumo e nivelamento.
Critério de medição de projecto: Número de unidades previstas, segundo documentação gráfica de Projecto.
Critério de medição de obra: Medir-se-á o número de unidades realmente executadas segundo especificações de Projecto.

| Código | Un | Descrição | Rendimento | Preço | Importância |
|---|---|---|---|---|---|
| mt20dah040aa | Ud | Perfil de aço galvanizado, de 10+4,8+9,5 cm de largura, 14 cm de altura e 90 cm de comprimento, para fachada dupla formada por pano interior de entre 10 e 11,5 cm de espessura, caixa de ar de entre 5 e 6,5 cm de espessura e pano exterior até 12 cm de espessura. (material) | 1 | 24.29 | 24.290 |
| mt24pfg010 | m | Perfil de remate de PVC, cor a escolher. (material) | 0.9 | 1 | 0.900 |
| mt08aaa010a | m³ | Água. (material) | 0.006 | 1.5 | 0.009 |
| mt01arg005a | t | Areia de pedreira, para argamassa preparada em obra. (material) | 0.002 | 18 | 0.036 |
| mt08cem011a | kg | Cimento Portland CEM II/B-L 32,5 R, cor cinzento, em sacos, segundo NP EN 197-1. (material) | 0.3 | 0.1 | 0.030 |
| mq06hor010 | h | Betoneira eléctrica com uma capacidade de amassadura de 160 l. (equipamento) | 0.005 | 3.45 | 0.017 |
| mo020 | h | Oficial de 1ª construção. (mão de obra) | 0.22 | 22.68 | 4.990 |
| mo113 | h | Operário não qualificado construção. (mão de obra) | 0.42 | 21.45 | 9.009 |
| % | % | Custos directos complementares | 2 % | 39.281 | 0.786 |
|  |  | Custos directos |  |  | 40.067 |

Resíduos:
- colocação: mt24pfg010 Perfil de remate de PVC, cor a escolher; factor de resíduo 0.08
- colocação: mt01arg005a Areia de pedreira, para argamassa preparada em obra; factor de resíduo 0.00501329
- colocação: mt08cem011a Cimento Portland CEM II/B-L 32,5 R, cor cinzento, em sacos, segundo NP EN 197-1; factor de resíduo 0.01512

## Recursos

**mt24pfg010** m Perfil de remate de PVC, cor a escolher
Dados técnicos: Custo energético 8.321 MJ; Emissão de CO2 0.238 kg; Código LER 17 02 03; Massa do elemento 0.063 kg; Volume 0.000105 m3
Resíduos:
- embalagem: re170201 Madeira. (componente de resíduo); rendimento 0.04 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg
