# Caixa de estore veneziano, de poliestireno expandido

- Propriedade do ficheiro: CYPE Ingenieros S.A.
- Formato: FIEBDC-3/2016
- Programa: Gerador de preços para construção civil. CYPE Ingenieros, S.A.
- Data: 28/03/2024
- Moeda: EUR
- Custos indirectos: 3 %
- IVA: 23 %

## F Fachadas, divisões e protecções

### FC Padieiras, lintéis e caixas de estores

#### FCP De poliestireno expandido

**FCP020** Ud Caixa de estore veneziano, de poliestireno expandido.
Caixa de estore veneziano de poliestireno expandido (EPS), de 40 kg/m³ de densidade, reforçada com varões de aço, de 23 cm de largura, 32 cm de altura e 100 cm de comprimento, para revestir.
Critérios considerados na determinação do preço da unidade de obra: O preço não inclui a padieira. O preço não inclui a persiana. O preço não inclui o revestimento.
Inclui: Limpeza e nivelação da superfície de apoio. Implantação e marcação dos eixos de apoio na abertura de passagem. Colocação da caixa de estore. Nivelação e aprume.
Critério de medição de projecto: Número de unidades previstas, segundo documentação gráfica de Projecto.
Critério de medição de obra: Medir-se-á o número de unidades realmente executadas segundo especificações de Projecto.

| Código | Un | Descrição | Rendimento | Preço | Importância |
|---|---|---|---|---|---|
| mt20cap020a | Ud | Caixa de estore veneziano de poliestireno expandido (EPS), de 40 kg/m³ de densidade, reforçada com varões de aço, de 23 cm de largura, 32 cm de altura e 100 cm de comprimento, para revestir, com topos, suporte de alumínio para persiana e perfis de remate de alumínio e de PVC para colocar nas faces exterior e interior da caixa. (material) | 1 | 57.23 | 57.230 |
| mo011 | h | Oficial de 1ª montador. (mão de obra) | 0.15 | 23.31 | 3.497 |
| mo080 | h | Ajudante de montador. (mão de obra) | 0.15 | 22.13 | 3.320 |
| % | % | Custos directos complementares | 2 % | 64.047 | 1.281 |
|  |  | Custos directos |  |  | 65.328 |

Resíduos:
- colocação: mt20cap020a; factor de resíduo 0.0569748

## Recursos

**mt20cap020a** Ud Caixa de estore veneziano de poliestireno expandido (EPS)
Dados técnicos: Custo energético 71.278 MJ; Emissão de CO2 3.317 kg; Código LER 17 06 04; Massa do elemento 1.152 kg; Volume 0.00192 m3
