# Revestimento exterior de fachada, de tecido metálico formado por painéis de malha de aço inoxidável

- Propriedade do ficheiro: CYPE Ingenieros S.A.
- Formato: FIEBDC-3/2016
- Programa: Gerador de preços para construção civil. CYPE Ingenieros, S.A.
- Data: 10/06/2024
- Moeda: EUR
- Custos indirectos: 3 %
- IVA: 23 %

## F Fachadas, divisões e protecções

### FK Tecidos metálicos

#### FKF Revestimento exterior de tecidos metálicos

**FKF010** m² Revestimento exterior de fachada, de tecido metálico formado por painéis de malha de aço inoxidável.
Revestimento exterior de fachada, de tecido metálico de painéis de malha de aço inoxidável AISI 316, formados por cabos e varões em forma de espiral, com varões perimetrais para ancoragem à substrutura suporte, com uma percentagem de aberturas de 64%, peso 5,20 kg/m². Substrutura suporte formada por perfis laminados a quente S275JR, acabamento galvanizado a quente e parafusos de olhal fechado com ligação roscada e parafusos, de aço inoxidável A4. Inclusive ancoragens químicas para a fixação da subestrutura suporte.
Inclui: Marcação. Fixação da substrutura suporte. Colocação do varão perimetral no tecido metálico. Fixação do tecido metálico à substrutura suporte. Resolução de pontos singulares.
Critério de medição de projecto: Superfície medida segundo documentação gráfica de Projecto, sem deduzir aberturas menores que 1 m².
Critério de medição de obra: Medir-se-á a superfície realmente executada segundo especificações de Projecto, sem deduzir aberturas menores que 1 m².

| Código | Un | Descrição | Rendimento | Preço | Importância |
|---|---|---|---|---|---|
| mt26btr060a | m² | Tecido metálico de painéis de malha de aço inoxidável AISI 316, formados por cabos e varões em forma de espiral, com varões perimetrais para ancoragem à substrutura suporte, com uma percentagem de aberturas de 64%, peso 5,2 kg/m². (material) | 1.02 | 99 | 100.980 |
| mt26btr065 | m | Substrutura suporte formada por perfis laminados a quente S275JR, acabamento galvanizado a quente e parafusos de olhal fechado com ligação roscada e parafusos, de aço inoxidável A4. (material) | 0.7 | 56.93 | 39.851 |
| mt26aaq010f | Ud | Ancoragem química composta por resina e varão roscado de aço inoxidável A4-70, segundo NP EN ISO 3506-1; com porca e anilha, de 12 mm de diâmetro. (material) | 1 | 4.9 | 4.900 |
| mo011 | h | Oficial de 1ª montador. (mão de obra) | 0.6 | 23.31 | 13.986 |
| mo080 | h | Ajudante de montador. (mão de obra) | 0.6 | 22.13 | 13.278 |
| % | % | Custos directos complementares | 2 % | 172.995 | 3.460 |
|  |  | Custos directos |  |  | 176.455 |

Resíduos:
- colocação: mt26btr060a; factor de resíduo 0.0075

## Recursos

**mt26btr060a** m² Tecido metálico de painéis de malha de aço inoxidável AISI 316
Dados técnicos: Custo energético 51.116 MJ; Emissão de CO2 2.652 kg; Código LER 17 04 05; Massa do elemento 5.2 kg; Volume 0.002476 m3

**mt26aaq010f** Ud Ancoragem química composta por resina e varão roscado de aço inoxidável A4-70
Dados técnicos: Custo energético 15.985 MJ; Emissão de CO2 1.389 kg; Código LER 17 09 04; Massa do elemento 0.25 kg; Volume 0.000167 m3
Resíduos:
- embalagem: re150101 Embalagens de papel e cartão. (componente de resíduo); rendimento 0.002 kg; Código LER 15 01 01; Massa do elemento 1 kg; Volume 0.001333 m3
- embalagem: re170203 Plástico. (componente de resíduo); rendimento 0.002 kg; Código LER 17 02 03; Massa do elemento 1 kg; Volume 0.001667 m3
