# Taxa por entrega de resíduos vegetais a operador licenciado de gestão de resíduos

- Propriedade do ficheiro: CYPE Ingenieros S.A.
- Formato: FIEBDC-3/2016
- Programa: Gerador de preços para construção civil. CYPE Ingenieros, S.A.
- Data: 23/10/2024
- Moeda: EUR
- Custos indirectos: 3 %
- IVA: 23 %

## G Gestão de resíduos

### GV Gestão de resíduos vegetais

#### GVB Entrega de resíduos vegetais a operador licenciado

**GVB020** m³ Taxa por entrega de resíduos vegetais a operador licenciado de gestão de resíduos.
Taxa por entrega de resíduos vegetais produzidos durante os trabalhos de limpeza de terrenos, poda e corte de árvores, em vertedero específico.
Critérios considerados na determinação do preço da unidade de obra: O preço não inclui o transporte.
Critério de medição de projecto: Volume teórico, estimado a partir do peso e da densidade aparente dos diferentes materiais que compõem os resíduos, segundo documentação gráfica de Projecto.
Critério de medição de obra: Será medido, incluindo o empolamento, o volume de resíduos realmente entregado segundo especificações de Projecto.

| Código | Un | Descrição | Rendimento | Preço | Importância |
|---|---|---|---|---|---|
| mq04res025ka | m³ | Taxa por entrega de resíduos vegetais produzidos durante os trabalhos de limpeza de terrenos, poda e corte de árvores, em aterro específico ou operador licenciado de gestão de resíduos. (equipamento) | 1 | 7.17 | 7.170 |
| % | % | Custos directos complementares | 2 % | 7.170 | 0.143 |
|  |  | Custos directos |  |  | 7.313 |
