# Moldura para vão de fachada, de aço galvanizado

- Propriedade do ficheiro: CYPE Ingenieros S.A.
- Formato: FIEBDC-3/2016
- Programa: Gerador de preços para construção civil. CYPE Ingenieros, S.A.
- Data: 28/03/2024
- Moeda: EUR
- Custos indirectos: 3 %
- IVA: 23 %

## H Remates e trabalhos auxiliares

### HR Remates de fachada

#### HRA De aço galvanizado

**HRA060** Ud Moldura para vão de fachada, de aço galvanizado.
Moldura para vão de fachada, de chapa dobrada de aço galvanizado, lacado RAL, de 2 mm de espessura e 150 mm de desenvolvimento, com pingadeira e dobras de reforço nas abas, para vão de 1000 mm de largura e 1500 mm de altura. Inclusive parafusos para a fixação da moldura ao paramento.
Inclui: Limpeza e preparação da superfície suporte. Marcação. Colocação e fixação.
Critério de medição de projecto: Número de unidades previstas, segundo documentação gráfica de Projecto.
Critério de medição de obra: Medir-se-á o número de unidades realmente executadas segundo especificações de Projecto.

| Código | Un | Descrição | Rendimento | Preço | Importância |
|---|---|---|---|---|---|
| mt20rca020b | m | Moldura para vão de fachada, de chapa dobrada de aço galvanizado, lacado RAL, com o selo QUALISTEELCOAT, que garante a espessura e a qualidade do processo de lacagem, de 2 mm de espessura e 150 mm de desenvolvimento, com pingadeira e dobras de reforço nas abas, com parafusos para a fixação ao paramento. Elaboração em oficina. (material) | 5.25 | 19 | 99.750 |
| mo018 | h | Oficial de 1ª serralheiro. (mão de obra) | 0.525 | 22.98 | 12.065 |
| mo059 | h | Ajudante de serralheiro. (mão de obra) | 0.525 | 22.2 | 11.655 |
| % | % | Custos directos complementares | 2 % | 123.470 | 2.469 |
|  |  | Custos directos |  |  | 125.939 |

Resíduos:
- colocação: mt20rca020b; factor de resíduo 0.006

## Recursos

**mt20rca020b** m Moldura para vão de fachada
Dados técnicos: Custo energético 23.777 MJ; Emissão de CO2 1.232 kg; Código LER 17 04 05; Massa do elemento 2.34 kg; Volume 0.001114 m3
Resíduos:
- embalagem: re170203 Plástico. (componente de resíduo); rendimento 0.008 kg; Código LER 17 02 03; Massa do elemento 1 kg; Volume 0.001667 m3
