# Repartidor

- Propriedade do ficheiro: CYPE Ingenieros S.A.
- Formato: FIEBDC-3/2016
- Programa: Gerador de preços para construção civil. CYPE Ingenieros, S.A.
- Data: 10/06/2024
- Moeda: EUR
- Custos indirectos: 3 %
- IVA: 23 %

## I Instalações

### IA Audiovisuais

#### IAA Rede de cabos coaxiais

**IAA115** Ud Repartidor.
Repartidor de 5-2400 MHz de 3 saídas, de 78x49x26 mm, 6,7 dB de perdas de inserção a 862 MHz e 10,6 dB de perdas de inserção a 2150 MHz.
Inclui: Colocação. Ligação e verificação do seu correcto funcionamento.
Critério de medição de projecto: Número de unidades previstas, segundo documentação gráfica de Projecto.
Critério de medição de obra: Medir-se-á o número de unidades realmente executadas segundo especificações de Projecto.

| Código | Un | Descrição | Rendimento | Preço | Importância |
|---|---|---|---|---|---|
| mt40irt024h | Ud | Repartidor de 5-2400 MHz de 3 saídas, de 78x49x26 mm, 6,7 dB de perdas de inserção a 862 MHz e 10,6 dB de perdas de inserção a 2150 MHz, com conectores tipo "F". (material) | 1 | 4.07 | 4.070 |
| mo001 | h | Oficial de 1ª instalador de telecomunicações. (mão de obra) | 0.1 | 23.31 | 2.331 |
| mo056 | h | Ajudante de instalador de telecomunicações. (mão de obra) | 0.1 | 22.09 | 2.209 |
| % | % | Custos directos complementares | 2 % | 8.610 | 0.172 |
|  |  | Custos directos |  |  | 8.782 |
