# Tomada coaxial

- Propriedade do ficheiro: CYPE Ingenieros S.A.
- Formato: FIEBDC-3/2016
- Programa: Gerador de preços para construção civil. CYPE Ingenieros, S.A.
- Data: 10/06/2024
- Moeda: EUR
- Custos indirectos: 3 %
- IVA: 23 %

## I Instalações

### IA Audiovisuais

#### IAA Rede de cabos coaxiais

**IAA120** Ud Tomada coaxial.
Tomada separadora tripla, TV-R-SAT, de 5-2400 MHz, aro e embelezador.
Inclui: Montagem, ligação e verificação do seu correcto funcionamento.
Critério de medição de projecto: Número de unidades previstas, segundo documentação gráfica de Projecto.
Critério de medição de obra: Medir-se-á o número de unidades realmente executadas segundo especificações de Projecto.

| Código | Un | Descrição | Rendimento | Preço | Importância |
|---|---|---|---|---|---|
| mt40dpt050g | Ud | Tomada separadora tripla, TV-R-SAT, de 5-2400 MHz, aro e embelezador. (material) | 1 | 11.17 | 11.170 |
| mo001 | h | Oficial de 1ª instalador de telecomunicações. (mão de obra) | 0.25 | 23.31 | 5.828 |
| % | % | Custos directos complementares | 2 % | 16.998 | 0.340 |
|  |  | Custos directos |  |  | 17.338 |

## Recursos

**mt40dpt050g** Ud Tomada separadora tripla, TV-R-SAT, de 5-2400 MHz, aro e embelezador
Dados técnicos: Custo energético 6.571 MJ; Emissão de CO2 0.353 kg
Resíduos:
- embalagem: re150101 Embalagens de papel e cartão. (componente de resíduo); rendimento 0.032 kg; Código LER 15 01 01; Massa do elemento 1 kg; Volume 0.001333 m3
