# Adaptador

- Propriedade do ficheiro: CYPE Ingenieros S.A.
- Formato: FIEBDC-3/2016
- Programa: Gerador de preços para construção civil. CYPE Ingenieros, S.A.
- Data: 28/03/2024
- Moeda: EUR
- Custos indirectos: 3 %
- IVA: 23 %

## I Instalações

### IA Audiovisuais

#### IAA Rede de cabos coaxiais

**IAA108** Ud Adaptador.
Adaptador com conectores fêmea, tipo "F", de 27 mm de comprimento, com rosca de tolerância estreita, porca e anilha.
Inclui: Colocação. Ligação e verificação do seu correcto funcionamento.
Critério de medição de projecto: Número de unidades previstas, segundo documentação gráfica de Projecto.
Critério de medição de obra: Medir-se-á o número de unidades realmente executadas segundo especificações de Projecto.

| Código | Un | Descrição | Rendimento | Preço | Importância |
|---|---|---|---|---|---|
| mt40irt050a | Ud | Adaptador com conectores fêmea, tipo "F", de 27 mm de comprimento, com rosca de tolerância estreita, porca e anilha. (material) | 1 | 2.38 | 2.380 |
| mo001 | h | Oficial de 1ª instalador de telecomunicações. (mão de obra) | 0.05 | 23.31 | 1.166 |
| mo056 | h | Ajudante de instalador de telecomunicações. (mão de obra) | 0.05 | 22.09 | 1.105 |
| % | % | Custos directos complementares | 2 % | 4.651 | 0.093 |
|  |  | Custos directos |  |  | 4.744 |
