# Cabo de par de cobre

- Propriedade do ficheiro: CYPE Ingenieros S.A.
- Formato: FIEBDC-3/2016
- Programa: Gerador de preços para construção civil. CYPE Ingenieros, S.A.
- Data: 28/03/2024
- Moeda: EUR
- Custos indirectos: 3 %
- IVA: 23 %

## I Instalações

### IA Audiovisuais

#### IAF Rede de pares de cobre

**IAF080** m Cabo de par de cobre.
Cabo rígido U/UTP não propagador da chama de 4 pares entrançados de cobre, categoria 6, reacção ao fogo classe Dca-s2,d2,a2 segundo NP EN 50575, com condutor unifilar de cobre, isolamento de polietileno e bainha exterior de poliolefina termoplástica LSFH livre de halogéneos, com baixa emissão de fumos e gases corrosivos, de 6,2 mm de diâmetro. Inclusive acessórios e elementos de fixação.
Inclui: Colocação de cabos.
Critério de medição de projecto: Comprimento medido segundo documentação gráfica de Projecto.
Critério de medição de obra: Medir-se-á o comprimento realmente executado segundo especificações de Projecto.

| Código | Un | Descrição | Rendimento | Preço | Importância |
|---|---|---|---|---|---|
| mt40cpt010i | m | Cabo rígido U/UTP não propagador da chama de 4 pares entrançados de cobre, categoria 6, reacção ao fogo classe Dca-s2,d2,a2 segundo NP EN 50575, com condutor unifilar de cobre, isolamento de polietileno e bainha exterior de poliolefina termoplástica LSFH livre de halogéneos, com baixa emissão de fumos e gases corrosivos, de 6,2 mm de diâmetro, segundo EN 50288-6-1. (material) | 1 | 0.31 | 0.310 |
| mo001 | h | Oficial de 1ª instalador de telecomunicações. (mão de obra) | 0.015 | 23.31 | 0.350 |
| mo056 | h | Ajudante de instalador de telecomunicações. (mão de obra) | 0.015 | 22.09 | 0.331 |
| % | % | Custos directos complementares | 2 % | 0.991 | 0.020 |
|  |  | Custos directos |  |  | 1.011 |

Resíduos:
- colocação: mt40cpt010i; factor de resíduo 0.0165

## Recursos

**mt40cpt010i** m Cabo rígido U/UTP não propagador da chama de 4 pares entrançados de cobre
Dados técnicos: Custo energético 1.583 MJ; Emissão de CO2 0.085 kg; Código LER 17 04 11; Massa do elemento 0.042 kg; Volume 0.000028 m3
Resíduos:
- embalagem: re150101 Embalagens de papel e cartão. (componente de resíduo); rendimento 0.065 kg; Código LER 15 01 01; Massa do elemento 1 kg; Volume 0.001333 m3
