# Tomada de voz e dados

- Propriedade do ficheiro: CYPE Ingenieros S.A.
- Formato: FIEBDC-3/2016
- Programa: Gerador de preços para construção civil. CYPE Ingenieros, S.A.
- Data: 28/03/2024
- Moeda: EUR
- Custos indirectos: 3 %
- IVA: 23 %

## I Instalações

### IA Audiovisuais

#### IAF Rede de pares de cobre

**IAF090** Ud Tomada de voz e dados.
Tomada de voz e dados simples com conector tipo RJ-45 de 8 contactos, categoria 6, aro e embelezador.
Inclui: Montagem, ligação e verificação do seu correcto funcionamento.
Critério de medição de projecto: Número de unidades previstas, segundo documentação gráfica de Projecto.
Critério de medição de obra: Medir-se-á o número de unidades realmente executadas segundo especificações de Projecto.

| Código | Un | Descrição | Rendimento | Preço | Importância |
|---|---|---|---|---|---|
| mt40dpt060a | Ud | Tomada de voz e dados simples com conector tipo RJ-45 de 8 contactos, categoria 6, aro e embelezador. (material) | 1 | 13.72 | 13.720 |
| mo001 | h | Oficial de 1ª instalador de telecomunicações. (mão de obra) | 0.18 | 23.31 | 4.196 |
| % | % | Custos directos complementares | 2 % | 17.916 | 0.358 |
|  |  | Custos directos |  |  | 18.274 |

## Recursos

**mt40dpt060a** Ud Tomada de voz e dados simples com conector tipo RJ-45 de 8 contactos, categoria 6, aro e embelezador
Dados técnicos: Custo energético 0.133 MJ; Emissão de CO2 0.210 kg
Resíduos:
- embalagem: re150101 Embalagens de papel e cartão. (componente de resíduo); rendimento 0.247 kg; Código LER 15 01 01; Massa do elemento 1 kg; Volume 0.001333 m3
