# Ponto de distribuição

- Propriedade do ficheiro: CYPE Ingenieros S.A.
- Formato: FIEBDC-3/2016
- Programa: Gerador de preços para construção civil. CYPE Ingenieros, S.A.
- Data: 28/03/2024
- Moeda: EUR
- Custos indirectos: 3 %
- IVA: 23 %

## I Instalações

### IA Audiovisuais

#### IAO Rede de fibra óptica

**IAO030** Ud Ponto de distribuição.
Ponto de distribuição formado por caixa de derivação de piso, de aço galvanizado, de 80x80x30 mm, com capacidade para fusionar 8 cabos. Inclusive elementos para a condução das fibras, fecho com chave, acessórios e fixações.
Inclui: Marcação. Colocação e fixação da caixa.
Critério de medição de projecto: Número de unidades previstas, segundo documentação gráfica de Projecto.
Critério de medição de obra: Medir-se-á o número de unidades realmente executadas segundo especificações de Projecto.

| Código | Un | Descrição | Rendimento | Preço | Importância |
|---|---|---|---|---|---|
| mt40foa040 | Ud | Caixa de derivação de piso, de aço galvanizado, de 80x80x30 mm, com capacidade para fusionar 8 cabos, para instalações de fibra óptica. Inclusive elementos para a condução das fibras, fecho com chave, acessórios e fixações. (material) | 1 | 50.52 | 50.520 |
| mo001 | h | Oficial de 1ª instalador de telecomunicações. (mão de obra) | 0.25 | 23.31 | 5.828 |
| mo056 | h | Ajudante de instalador de telecomunicações. (mão de obra) | 0.25 | 22.09 | 5.523 |
| % | % | Custos directos complementares | 2 % | 61.871 | 1.237 |
|  |  | Custos directos |  |  | 63.108 |

## Recursos

**mt40foa040** Ud Caixa de derivação de piso
Dados técnicos: Custo energético 0.018 MJ; Emissão de CO2 0.028 kg
Resíduos:
- embalagem: re150101 Embalagens de papel e cartão. (componente de resíduo); rendimento 0.033 kg; Código LER 15 01 01; Massa do elemento 1 kg; Volume 0.001333 m3
