# Controlo centralizado

- Propriedade do ficheiro: CYPE Ingenieros S.A.
- Formato: FIEBDC-3/2016
- Programa: Gerador de preços para construção civil. CYPE Ingenieros, S.A.
- Data: 10/06/2024
- Moeda: EUR
- Custos indirectos: 3 %
- IVA: 23 %

## I Instalações

### IB Sistemas de climatização

#### IBP Sistema VRF (Toshiba)

**IBP530** Ud Controlo centralizado.
Controlo remoto central com ecrã táctil capacitivo de 12,1", para controlo até 512 unidades interiores de ar condicionado ligadas a uma rede TCC-Link, modelo BMS-CT5121E "TOSHIBA", de 255x323x49 mm, com ligação a interface com entradas e saídas digitais para alarmes de incêndio, contactos de janelas e outros, restrição de níveis de liberdade no comando individual desde a central, controlo de arranque e paragem, gestão central e local, ajuste de temperatura, modo de funcionamento (arrefecimento, aquecimento ou ventilação), programação horária individual semanal com dias especiais, historial de alarmes e funções de poupança e monitorização de energia. Acessórios: adaptador para ligação de controlo remoto central BMS-CT5121E com a rede TCC-Link, modelo BMS-IFLSV4E.
Critérios considerados na determinação do preço da unidade de obra: O preço não inclui a canalização nem a cablagem eléctrica de alimentação.
Inclui: Marcação. Colocação e fixação. Colocação e fixação dos acessórios. Ligação.
Critério de medição de projecto: Número de unidades previstas, segundo documentação gráfica de Projecto.
Critério de medição de obra: Medir-se-á o número de unidades realmente executadas segundo especificações de Projecto.

| Código | Un | Descrição | Rendimento | Preço | Importância |
|---|---|---|---|---|---|
| mt42tsb680a | Ud | Controlo remoto central com ecrã táctil capacitivo de 12,1", para controlo até 512 unidades interiores de ar condicionado ligadas a uma rede TCC-Link, modelo BMS-CT5121E "TOSHIBA", de 255x323x49 mm, com ligação a interface com entradas e saídas digitais para alarmes de incêndio, contactos de janelas e outros, restrição de níveis de liberdade no comando individual desde a central, controlo de arranque e paragem, gestão central e local, ajuste de temperatura, modo de funcionamento (arrefecimento, aquecimento ou ventilação), programação horária individual semanal com dias especiais, historial de alarmes e funções de poupança e monitorização de energia. (material) | 1 | 7543 | 7543.000 |
| mt42tsb004a | Ud | Adaptador para ligação de controlo remoto central BMS-CT5121E com a rede TCC-Link, modelo BMS-IFLSV4E "TOSHIBA". (material) | 1 | 1428 | 1428.000 |
| mo005 | h | Oficial de 1ª instalador de ar condicionado. (mão de obra) | 1 | 23.31 | 23.310 |
| mo104 | h | Ajudante de instalador de ar condicionado. (mão de obra) | 1 | 22.09 | 22.090 |
| % | % | Custos directos complementares | 2 % | 9016.400 | 180.328 |
|  |  | Custos directos |  |  | 9196.728 |
