# Equipamento de protecção catódica, para depósito de combustível líquido, enterrado, de chapa de aço

- Propriedade do ficheiro: CYPE Ingenieros S.A.
- Formato: FIEBDC-3/2016
- Programa: Gerador de preços para construção civil. CYPE Ingenieros, S.A.
- Data: 10/06/2024
- Moeda: EUR
- Custos indirectos: 3 %
- IVA: 23 %

## I Instalações

### IC Aquecimento, arrefecimento, climatização e A.Q.S.

#### ICD Combustível líquido

**ICD112** Ud Equipamento de protecção catódica, para depósito de combustível líquido, enterrado, de chapa de aço.
Equipamento de protecção catódica formado por 10 ânodos de sacrifício e cabo de ligação com terminais, para depósito de combustível líquido, enterrado, de chapa de aço, com uma capacidade de 1000 litros. Incluindo caixa de ligações e suporte. Totalmente montado, ligado e testado.
Inclui: Marcação. Montagem da protecção catódica. Ligação.
Critério de medição de projecto: Número de unidades previstas, segundo documentação gráfica de Projecto.
Critério de medição de obra: Medir-se-á o número de unidades realmente executadas segundo especificações de Projecto.

| Código | Un | Descrição | Rendimento | Preço | Importância |
|---|---|---|---|---|---|
| mt38dep999a | Ud | Equipamento de protecção catódica formado por 10 ânodos de sacrifício e cabo de ligação com terminais, para depósito de combustível líquido, enterrado, de chapa de aço, com uma capacidade de 1000 litros. (material) | 1 | 290.03 | 290.030 |
| mo004 | h | Oficial de 1ª instalador de aquecimento. (mão de obra) | 0.86 | 23.31 | 20.047 |
| mo103 | h | Ajudante de instalador de aquecimento. (mão de obra) | 0.86 | 22.09 | 18.997 |
| % | % | Custos directos complementares | 2 % | 329.074 | 6.581 |
|  |  | Custos directos |  |  | 335.655 |
