# Estrutura suporte para módulo solar fotovoltaico, sobre cobertura inclinada

- Propriedade do ficheiro: CYPE Ingenieros S.A.
- Formato: FIEBDC-3/2016
- Programa: Gerador de preços para construção civil. CYPE Ingenieros, S.A.
- Data: 28/03/2024
- Moeda: EUR
- Custos indirectos: 3 %
- IVA: 23 %

## I Instalações

### IE Eléctricas

#### IEF Solar fotovoltaica

**IEF003** Ud Estrutura suporte para módulo solar fotovoltaico, sobre cobertura inclinada.
Estrutura suporte para módulo solar fotovoltaico, de aço galvanizado, sobre cobertura inclinada. Inclusive acessórios de montagem e elementos de fixação.
Inclui: Marcação. Montagem e fixação.
Critério de medição de projecto: Número de unidades previstas, segundo documentação gráfica de Projecto.
Critério de medição de obra: Medir-se-á o número de unidades realmente executadas segundo especificações de Projecto.

| Código | Un | Descrição | Rendimento | Preço | Importância |
|---|---|---|---|---|---|
| mt35sol006 | Ud | Estrutura suporte para módulo solar fotovoltaico, de aço galvanizado, para cobertura inclinada, com acessórios de montagem e elementos de fixação. (material) | 1 | 30 | 30.000 |
| mo003 | h | Oficial de 1ª electricista. (mão de obra) | 0.15 | 23.31 | 3.497 |
| mo102 | h | Ajudante de electricista. (mão de obra) | 0.15 | 22.09 | 3.314 |
| % | % | Custos directos complementares | 2 % | 36.811 | 0.736 |
|  |  | Custos directos |  |  | 37.547 |
