# Ligação equipotencial

- Propriedade do ficheiro: CYPE Ingenieros S.A.
- Formato: FIEBDC-3/2016
- Programa: Gerador de preços para construção civil. CYPE Ingenieros, S.A.
- Data: 28/03/2024
- Moeda: EUR
- Custos indirectos: 3 %
- IVA: 23 %

## I Instalações

### IE Eléctricas

#### IEP Sistemas de terra

**IEP030** Ud Ligação equipotencial.
Ligação equipotencial em local húmido através de condutor rígido de cobre de 4 mm² de secção, ligando à terra todas as canalizações metálicas existentes e todos os elementos condutores que estejam acessíveis através de abraçadeiras de latão. Inclusive caixas de ligação e repartidores. Totalmente montada, ligada e testada.
Inclui: Marcação. Ligações do eléctrodo e da linha de ligação. Montagem do ponto de ligação à terra. Marcação da linha principal de terra. Fixação. Marcação de derivações de terra. Ligações das derivações. Ligação à massa da rede.
Critério de medição de projecto: Número de unidades previstas, segundo documentação gráfica de Projecto.
Critério de medição de obra: Medir-se-á o número de unidades realmente executadas segundo especificações de Projecto.

| Código | Un | Descrição | Rendimento | Preço | Importância |
|---|---|---|---|---|---|
| mt35ttc020c | m | Condutor rígido unipolar de cobre, isolado, 750 V e 4 mm² de secção, para ligação equipotencial. (material) | 7 | 0.49 | 3.430 |
| mt35ttc030 | Ud | Abraçadeira de latão. (material) | 5 | 1.4 | 7.000 |
| mt35www020 | Ud | Material auxiliar para instalações de tomada de terra. (material) | 0.25 | 1.15 | 0.288 |
| mo003 | h | Oficial de 1ª electricista. (mão de obra) | 0.8 | 23.31 | 18.648 |
| mo102 | h | Ajudante de electricista. (mão de obra) | 0.8 | 22.09 | 17.672 |
| % | % | Custos directos complementares | 2 % | 47.038 | 0.941 |
|  |  | Custos directos |  |  | 47.979 |

Resíduos:
- colocação: mt35ttc020c Condutor rígido unipolar de cobre, isolado, 750 V e 4 mm² de secção, para ligação equipotencial; factor de resíduo 0.0164888

## Recursos

**mt35ttc020c** m Condutor rígido unipolar de cobre, isolado, 750 V e 4 mm² de secção, para ligação equipotencial
Dados técnicos: Custo energético 1.347 MJ; Emissão de CO2 0.081 kg; Código LER 17 04 11; Massa do elemento 0.0356 kg; Volume 0.000024 m3
Resíduos:
- embalagem: re150101 Embalagens de papel e cartão. (componente de resíduo); rendimento 0.065 kg; Código LER 15 01 01; Massa do elemento 1 kg; Volume 0.001333 m3
