# Detector de presença, para grandes alturas

- Propriedade do ficheiro: CYPE Ingenieros S.A.
- Formato: FIEBDC-3/2016
- Programa: Gerador de preços para construção civil. CYPE Ingenieros, S.A.
- Data: 23/05/2024
- Moeda: EUR
- Custos indirectos: 3 %
- IVA: 23 %

## I Instalações

### II Iluminação

#### IIC Sistemas de controlo e regulação

**IIC023** Ud Detector de presença, para grandes alturas.
Detector de presença por infravermelhos para grandes alturas, para automatização do sistema de iluminação com regulação DALI, funcionalidade de detecção continua da luminosidade e da presença, ângulo de detecção de 360°, alcance de 40 m de diâmetro a 15 m de altura, possibilidade de programação com comando à distância, regulável em tempo, em sensibilidade lumínica e em distância de captação, alimentação a 230 V e 50 Hz, poder de ruptura de 10 A a 230 V, carga máxima de 2300 W, temporização regulável de 0,5 s a 99 min, sensibilidade lumínica regulável de 0 a 2000 lux, temperatura de trabalho entre -10°C e 35°C, grau de protecção IP65, de 88 mm de diâmetro e 112 mm de altura. Instalação oculta em tecto falso não metálico. Inclusive fixações.
Inclui: Marcação. Montagem, ligação e verificação do seu correcto funcionamento.
Critério de medição de projecto: Número de unidades previstas, segundo documentação gráfica de Projecto.
Critério de medição de obra: Medir-se-á o número de unidades realmente executadas segundo especificações de Projecto.

| Código | Un | Descrição | Rendimento | Preço | Importância |
|---|---|---|---|---|---|
| mt34orb200c | Ud | Detector de presença por infravermelhos para grandes alturas, para automatização do sistema de iluminação com regulação DALI, funcionalidade de detecção continua da luminosidade e da presença, ângulo de detecção de 360°, alcance de 40 m de diâmetro a 15 m de altura, possibilidade de programação com comando à distância, regulável em tempo, em sensibilidade lumínica e em distância de captação, alimentação a 230 V e 50 Hz, poder de ruptura de 10 A a 230 V, carga máxima de 2300 W, temporização regulável de 0,5 s a 99 min, sensibilidade lumínica regulável de 0 a 2000 lux, temperatura de trabalho entre -10°C e 35°C, montagem encastrado no tecto de até 20 m de altura, grau de protecção IP65, de 88 mm de diâmetro e 112 mm de altura. (material) | 1 | 401.36 | 401.360 |
| mo003 | h | Oficial de 1ª electricista. (mão de obra) | 0.24 | 23.31 | 5.594 |
| mo102 | h | Ajudante de electricista. (mão de obra) | 0.24 | 22.09 | 5.302 |
| % | % | Custos directos complementares | 2 % | 412.256 | 8.245 |
|  |  | Custos directos |  |  | 420.501 |

## Recursos

**mt34orb200c** Ud Detector de presença por infravermelhos para grandes alturas
Dados técnicos: Custo energético 0.160 MJ; Emissão de CO2 0.252 kg
Resíduos:
- embalagem: re150101 Embalagens de papel e cartão. (componente de resíduo); rendimento 0.296 kg; Código LER 15 01 01; Massa do elemento 1 kg; Volume 0.001333 m3
