# Câmara de visita

- Propriedade do ficheiro: CYPE Ingenieros S.A.
- Formato: FIEBDC-3/2016
- Programa: Gerador de preços para construção civil. CYPE Ingenieros, S.A.
- Data: 28/03/2024
- Moeda: EUR
- Custos indirectos: 3 %
- IVA: 23 %

## I Instalações

### IL Infra-estruturas de telecomunicações

#### ILE Rede de entrada

**ILE012** Ud Câmara de visita.
Câmara de visita CVR1 pré-fabricada de betão armado, de 750x600x1000 mm, colocada sobre base de betão simples C20/25 (X0(P); D25; S2; Cl 1,0) de 10 cm de espessura, com tampa de ferro fundido dúctil.
Critérios considerados na determinação do preço da unidade de obra: O preço não inclui a escavação nem o enchimento perimetral posterior.
Inclui: Marcação. Eliminação das terras soltas do fundo da escavação. Betonagem e compactação do betão na execução da base. Montagem das peças pré-fabricadas. Ligações de tubos da canalização. Colocação de acessórios. Execução de remates.
Critério de medição de projecto: Número de unidades previstas, segundo documentação gráfica de Projecto.
Critério de medição de obra: Medir-se-á o número de unidades realmente executadas segundo especificações de Projecto.

| Código | Un | Descrição | Rendimento | Preço | Importância |
|---|---|---|---|---|---|
| mt40apt010a | Ud | Câmara de visita CVR1 pré-fabricada de betão armado, de 750x600x1000 mm. (material) | 1 | 95.22 | 95.220 |
| mt40apt020a | Ud | Tampa para caixa CVR1 formada por duas peças triangulares de ferro fundido dúctil e aro de aço zincado, classe D400 segundo NP EN 124. (material) | 1 | 242.5 | 242.500 |
| mt10hmf020fa | m³ | Betão simples C20/25 (X0(P); D25; S2; Cl 1,0), fabricado em central, segundo NP EN 206. (material) | 0.095 | 74.97 | 7.122 |
| mo020 | h | Oficial de 1ª construção. (mão de obra) | 0.85 | 22.68 | 19.278 |
| mo077 | h | Ajudante de construção. (mão de obra) | 0.15 | 22.13 | 3.320 |
| % | % | Custos directos complementares | 2 % | 367.440 | 7.349 |
|  |  | Custos directos |  |  | 374.789 |

Resíduos:
- colocação: mt10hmf020fa Betão simples C20/25 (X0(P); D25; S2; Cl 1,0), fabricado em central, segundo NP EN 206; factor de resíduo 0.00152845

## Recursos

**mt10hmf020fa** m³ Betão simples C20/25 (X0(P); D25; S2; Cl 1,0), fabricado em central, segundo NP EN 206
Dados técnicos: Custo energético 1840.000 MJ; Emissão de CO2 230.000 kg; Código LER 17 01 01; Massa do elemento 2300 kg; Volume 1.533333 m3
